# WDVS STAMM LV PS GaebWriter V
Leistungsbeschreibung (GAEB 90, DA81)
Projektbezeichnung: WDVS STAMM LV PS  GaebWriter V
Währung: _

## WDVS STAMM LV PS 035
Datum: 12.09.17

*Hinweis*
Grundlage der Ausschreibung ist das
Wärmedämm-Verbundsystem der Firma Franken Maxit
GmbH & Co. gemäß bauaufsichtlicher Zulassung.
ZulassungsNr.: Z-33.43-1267  / Z-33.41-1265.
-Der Auftragnehmer bestätigt, sich vor Angebotsabgabe
und Arbeitsbeginn ein Bild von der Lage, den örtlichen
Gegebenheiten und der Art des Bauvorhabens an Ort und
Stelle gemacht zu haben.
- Der Auftragnehmer hat den Untergrund auf
Tragfähigkeit und Eignung entsprechend DIN 18350 zu
überprüfen. Bedenken gegen die angetroffenen
Untergründe, insbesondere bei größeren Unebenheiten
(größer als nach DIN 18202 zulässig), Ausblühungen,
Spannungs- und Setzrissen sowie nichttragfähigen
Flächen oder zu hoher Baufeuchtigkeit, sind dem
Auftraggeber unverzüglich vor Beginn der Arbeiten
schriftlich mitzuteilen.
- Die in den Herstellervorschriften geforderten
Haftabzugswerte des Untergrundes müssen für das
Aufbringen des WDVS gewährleistet sein.
- Die Ausführung der Arbeiten erfolgt auf Gefahr des
Auftragnehmers. Während der Verarbeitung und Trocknung
darf die Temperatur der Luft, der zu verwendenden
Materialien sowie des Putzgrundes nicht unter + 5C°
absinken.
- Der Auftragnehmer ist verpflichtet, während der Dauer
seiner Arbeiten das Gerüst benutzungssicher im Sinne
der Unfallverhütungsvorschriften vorzuhalten.
- Der Auftraggeber behält sich vor, das ausgeschrieben
Gerüst evtl. gesondert zu vergeben.
- Nach Fertigstellung der Arbeiten ist der bei den
Arbeiten angefallene Schutt (Mörtelreste, Papiersäcke
Eimer und dgl.) im und um den Bau herum sauber
aufzunehmen und entsprechend der geltenden Vorschriften
abzufahren. Bei nicht einwandfreier Beseitigung des
Schutts durch den Auftragnehmer behält sich die
Bauleitung vor, eine Fremdfirma mit den
Reinigungsarbeiten zu beauftragen. In diesem Fall wird
der Auftragnehmer mit den Kosten belastet.
- Sämtliche Arbeiten verstehen sich einschl. Lieferung
aller erforderlichen Materialien und der erforderlichen
Nebenleistungen, sofern nicht im Leistungsverzeichnis
anders vermerkt.
- Ausführungszeitraum:
von .................. bis .....................
Es können nur die Anbieter berücksichtigt werden, die
in der Lage sind, die vorgeschriebene Ausführungszeit
einzuhalten.
Folgende bauliche Voraussetzungen müssen vor
Durchführung der nachfolgend beschriebenen Arbeiten
gegeben sein:
- Die Oberfläche der Wand muss tragfähig, eben,
trocken, fett- und staubfrei sein. Auf eine zusätzliche
Verdübelung kann verzichtet werden, wenn der Untergrund
mind. eine Abrissfestigkeit von 0,08 N/mm² aufweist
tragfähiger Untergrund. Wird diese geforderte
Abrissfestigkeit nicht erreicht, so gilt die Zulassung
für nicht ausreichend tragfähigen Untergrund - das
System muss
geklebt und gedübelt werden.
- Eine nachträgliche Durchfeuchtung muss ausgeschlossen
sein.
- Die Dacheindeckung und Montage der Dachrinne muss
erfolgt sein.
- Die Fenster, Außenfensterbänke, Außentüren,
Rollladenkästen und Rollladenführungsschienen sowie
Mauer- und Attikaabdeckungen müssen eingesetzt sein.
- Die evtl. erforderliche Demontage und Wiedermontage
von Regenfallrohren und sonstigen auf der Fassade
befestigten Teilen ist im Einheitspreis mit
einzurechnen, wenn nicht durch besondere Position in
der Ausschreibung benannt.
- Zur Vermeidung des Eindringens von Wasser in den
Baukörper durch demontierte Regenfallrohre, sind diese
mit provisorischen Verlängerungen zu versehen, damit
das Regenwasser an geeigneter Stelle abfließen kann.
- Muster bzw. Probeflächen sind unter örtlichen
Bedingungen herzustellen.
- Bei farbigen Edelputzen mit Ausnahme dickschichtiger
Edelkratzputze muss grundsätzlich ein
Egalisationsanstrich ausgeschrieben werden.
- Im Bedarfsfall sind technische Informationen bei der
Franken Maxit Mauermörtel GmbH & Co.einzuholen.
- Von der Franken Maxit Mauermörtel GmbH &
Co durchgeführte Massenermittlungen sind unverbindlich
und vor Bauausführung durch den Auftragnehmer zu
prüfen.

### 01 BAUSTELLENEINRICHTUNG

*Hinweis*
Baustelle einrichten

Werkzeuge und sonstige
Betriebsmittel, die zur vertragsgemässen
Erfüllung der Bauleistungen erforderlich
sind, auf die Baustelle bringen,
bereitstellen und soweit der
Geräteeinsatz nicht gesondert berechnet
wird, betriebsfertig aufstellen einschl.
der dafür notwendigen Arbeiten.
Unterkünfte, Lagerschuppen und
dergleichen, soweit erforderlich,
an- und abtransportieren,
aufbauen und einrichten.

Kosten für Vorhalten, Unterhalten und
Betreiben der Geräte, Anlagen und
Einrichtungen werden nicht mit dieser
Pauschale, sondern mit den
Einheitspreisen der entsprechenden
Teilleistung vergütet.

**01.0001 Behördliche Genehmigungen**
Einholen der für die ausgeschriebenen
Arbeiten benötigten Anträge, Genehmigungen,
einschl. Entrichtung der Gebühren.
Kosten werden auf Nachweis erstattet.
Menge: 1,000 psch

**01.0002 Strom- und Wassanschluss herstellen**
Strom- und Wasseranschluss, sowie
Entsorgungseinrichtungen und dergleichen
für die Baustelle, soweit erforderlich
herstellen.
Menge: 1,000 psch

**01.0003 Verkehrszeichen**
Die gem.# 45 Abs. 6 StVO zur ordnungsgemässen Kennzeichnung und Beschilderung,
bzw. zur Sicherung der Baustelle notwendigen
Verkehrsschilder und Verkehrszeichen, sowie
Hinweis- und Informationsschilder aufstellen
und eine Woche vorhalten als Grundeinsatzzeit.
Menge: 1,000 St

**01.0004 Vorhalten Verkehrszeichen**
Vorhalten Verkehrszeichen nach StVO mit Reflexfolie,
mit Aufstellvorrichtung. An- und Abtransport, sowie
Einrichtungskosten auf Nachweis in gesonderter
Position.
Menge: 1,000 psch

**01.0005 Sicherheitsbaken**
Die gem.# 45 Abs. 6 StVO zur ordnungsgemässen
Kennzeichnung und Beschilderung, bzw. zur
Sicherung der Baustelle notwendigen Sicherheitsbaken
aufstellen und eine Woche vorhalten als
Grundstandzeit.
Einschl. Schilderständer und Beschwerungsmaterial.
Menge: 1,000 psch

**01.0006 TL- Leitbaken Vorhaltung**
Vorhalten von TL- Leitbaken mit BAST-
Prüfnummer.An- und Abtransport, sowie
Einrichtungskosten auf Nachweis in
gesonderter Position.
Menge: 1,000 St

**01.0007 Bauzaun mit Rahmen und Drahtgitter**
Liefern, montieren, unterhalten und
demontieren eines Bauzauns, ca. 2,0 m
hoch, mit Metallgitterrahmen und mit
Drahtgitter. Für die Dauer der Bauzeit
vorhalten.
Menge: 1,000 m

**01.0008 Aufstellen Materialcontainer**
Aufstellen eines Materialcontainer,
incl. An - und Abtransport und einer Woche
Grundeinsatzzeit.
Menge: 1,000 St

**01.0009 Vorhaltung Materialcontainer**
Vorhaltung Materialcontainer
über die Grundeinsatzzeit
hinaus, für jede weitere angefangene
Woche.
Menge: 1,000 St

**01.0010 Aufstellen Aufenthaltswagen**
Aufstellen eines Aufenthaltswagens/ Container
6-8 Pers., einschl. An- und Abtransport und
einer Woche Grundeinsatzzeit.
Menge: 1,000 St

**01.0011 Vorhaltung Aufenthaltswagen**
Vorhaltung Aufenthaltswagen über
die Grundeinsatzzeit hinaus für jede weitere
angefangene Woche.
Menge: 1,000 St

**01.0012 Aufstellen Toilettenkabine**
Aufstellen einer Toilettenkabine einschl.
Anschluss, An- und Abtransport, Entsorgung
über 4 Wochen Grundeinsatzzeit.
Menge: 1,000 St

**01.0013 Vorhalten Toilettenkabine**
Vorhalten einer Toilettenkabine einschl.
Anschluss, An- und Abtransport, Entsorgung
für jede weitere angefangene Woche.
Menge: 1,000 St

**01.0014 Bauschutt/ Abfall-Container**
An- und Abtransport, vorhalten von
befüllbarem Bauschutt-Container auf
der Baustelle für anfallenden Bauschutt,
bzw. anfallenden Abfall.
Inkl. Kipp- und Deponiegebühren.
Menge: 1,000 t

**01.0015 Sondermüll-Container**
An- und Abtransport, vorhalten von
befüllbarem Sondermüll-Container
auf der Baustelle für anfallenden
Sondermüll. Inkl. Kipp- und
Deponiegebühren.
Menge: 1,000 t

**01.0016 Sondernutzungsgenehmigung**
Einholen einer Sondernutzungsgenehmigung
wenn die Entsorgungslage auf öffentl.
Verkehrsflächen aufgebaut und abgestellt
werden muss.
Menge: 1,000 psch

**01.0017 Feststoff- Fangsystem über Auffangrinnen**
Liefern und montieren eines Feststoff- Fangsystems
auf der Gerüst Innen- und Aussenseite oberhalb
der Auffangrinnen zum Schutze vor Beschädigungen
der Folien und Abdeckungen durch Herabfallende
feste Stoffe, Geräte und Teile. Mittels Aquasave-
System Tafeln oder Holzbohlen am Gerüst befestigt
und nach Herstellerrichtlinien verarbeitet. Abrechnung
nach m bei Vorhaltung 1 Tag.
Menge: 1,000 m

**01.0018 Abhängen des Aussengerüstet mit Planen**
Abhängen des Aussengerüstes mit Gitterplanen
( Delta- Planen), befestigt mit
Knebelbindern. Stossfugen überlappt, zum
Auffangen des durch den Rückprall entstehenden,
verunreinigten Schmutzwassers.
Menge: 1,000 m²

**01.0019 Zusatzverankerung des Gerüstes**
Zusatzverankerung des Gerüstes
die lt. Statik wegen erhöhter Windlasten bei
Planenabhängung notwendig sind.
Menge: 1,000 St

**01.0020 Auffangrinne an der Gerüstinnenseite**
Herstellen eines Schmutzwasserauffangsystems
durch Montieren von Auffangrinnen auf der Innenseite
des Gerüstes, einschl. aller Befestigungsmittel,
Gelenke, Bögen und Halterungen.
Abdichten zwischen Hauswand und Wannensystem.
Menge: 1,000 m

**01.0021 Auffangsystem mit Halbdielen und Planen**
Herstellen eines Schmutzwasserauffangsystems
an Flächen ohne Gerüst, mit Halbdielen und
Planen verspannt und befestigt einschl.
Abdichten zwischen Wanne und Hauswand.
Menge: 1,000 St

**01.0022 Austellen und vorhalten eines Behälters mit Tauchpumpe**
Aufstellen und vorhalten eines schlagfesten
Auffangbehälters und elektronisch geregelten
Tauchpumpen. Abrechnung je Arbeitstag.
Menge: 1,000 St

**01.0023 Abdichten m. Schachtabdeckungen**
Abdichten von Hofeinlaufschächten, Gullyeinläufen
Balkon- und Terassenentwässerungen, bei Arbeiten
ohne Wannen- bzw. Auffangsysteme.
Menge: 1,000 St

**01.0024 Bewuchs fachgerecht beschneiden**
Fachgerechtes entfernen des
vorhandenen Bewuchses im Bereich der
Gerüststandflächen, so dass eine
ordnungsgemässe Gerüstmontage,
gewährleistet ist.

Sträucher, und andere Pflanzen
sind nach Angaben der Bauleitung
sorgsam auszuheben, seitlich zu
lagern und nach Abschluss aller Arbeiten
wieder einzupflanzen. Der
Lagerplatz ist mit der Bauleitung
abzustimmen.
Menge: 1,000 psch

**01.0025 Aufbauen von Lagerbehälter**
Liefern und Aufbauen von säurefesten
Schmutzwasser- Sammelbehältern für die
Zwischenlagerung des angefallenen Schmutzwassers zur späteren Abholung und zur
Entsorgung des Schadstoffgutes in einer
Sondermüllverwertung.
Menge: 1,000 St

**01.0026 Schmutzwasserreinigungsanlage**
Aufstellen und Bedienen einer mobilen
Schmutzwasser- Reinigungsanlage mit
Reaktionsfilter, Schrägklärer, Absetzbecken,
Sieben und Filtern, sowie Wasserrecyclingtank
mit Anschlüssen für Wasserstrahlgeräte zur
Wiederverwendung des bearbeiteten und
gereinigten Wassers.
Entsprechend den behördlichen Vorschriften.
Menge: 1,000 St

**01.0027 Rückbau Erdreich**
Entfernen des vorhandenen Erdreiches ca......... cm.
tief und ca. ..... cm. breit, bis zum Übergangsbereich
der evtl. vorhandener Bauwerksabdichtung sowie
seitliches Lagern des Materials. Nach Fertigstellung
der Fassadenarbeiten erfolgt die Wiederherstellung mit
einer ca....... cm. breiten Kiestraufe bei der
unbedingt eine Noppenfolie als mechanischer
Schutz mit eingebaut werden muss.
Es handelt sich hierbei um eine Vlieskaschierte
Drän-/Schutzmatte aus Polystyrol-Regenerat fachgerecht
aufbringen und ggfs. mit filterstabiler Ringdrainage
verbinden.

Produkt:  maxit san Schutz-und Drainagenmatte

Angebotenes Fabrikat:
Einheit: m³

**01.0028 Rückbau Pflasterbelag**
Entfernen des Pflasterbelages und ausheben des
vorhandenen Schotters ca..........cm. tief bis zum
Übergangsbereich der evtl. vorhandenen
Bauwerksabdichtung sowie seitliches Lagern des
Materials. Nach Fertigstellung der Arbeiten erfolgt die
Wiederherstellung des Pflasterbelages, bei der
unbedingt eine Noppenfolie als mechanischer Schutz mit
eingebaut werden muss. Es handelt sich hierbei um eine
Vlieskaschierte Drän-/Schutzmatte aus Polystyrol-
Regenerat fachgerecht aufbringen und ggfs. mit
filterstabiler Ringdrainage verbinden.

Produkt:  maxit san Schutz-und Drainagenmatte

Angebotenes Fabrikat:
.
Einheit: m³

**01.0029 Kiestraufe freilegen**
Entfernen der Kieselsteine und ausheben des vorhandenen
Schotters ca. ..... cm. tief bis zum Übergangsbereich
der evtl. vorhandenen Bauwerksabdichtung sowie
seitliches Lagern des Materials. Nach Fertigstellung
der Arbeiten erfolgt die Wiederherstellung der
Kiestraufe, bei der unbedingt eine Noppenfolie als
mechanischer Schutz mit eingebaut werden muss. Es
handelt sich hierbei um eine Vlieskaschierte
Drän-/Schutzmatte aus Polystyrol- Regenerat fachgerecht
aufbringen und ggfs. mit filterstabiler Ringdrainage
verbinden.

Produkt:  maxit san Schutz-und Drainagenmatte

Angebotenes Fabrikat:
.
Einheit: m³

**01.0030 Baustelle räumen**
Baustelle von allen Geräten, Anlagen,
Einrichtungen und dergleichen räumen.
Verunreinigungen beseitigen.
Menge: 1,000 psch

### 02 GERÜSTBAU

*Hinweis*
Bei den Gerüstarbeiten sind die Vorschriften der
Bauberufsgenossenschaften einzuhalten.

**02.0001 Vorhaltung Fassadengerüst 0,70 m**
Gebrauchsüberlassung des Fassadengerüstes 0,70
Belagbreite, 200 kg/m², über die vereinbarte
Grundeinsatzzeit hinaus, als Vorhaltung je
angefangene Kalenderwoche.
.................Wochen
Menge: 1,000 m²

**02.0002 Folienabdeckung der Gerüstflächen**
Bodenflächen im Bereich des Gerüsts
mit gewebeverstärkter PVC-Gitterfolie
auslegen und sichern.
Mindestbreite unter dem Gerüst: 2,0 m.
Folienschäden sind umgehend zu beheben.
Vorhaltung für die Dauer der Bauzeit.
Einheit: m²

**02.0003 Schutzdach**
Schutzdach nach DIN 4420 an Gerüst, Belag
aus Bohlen, Breite ca. 1,50- 2,00 m, Bordwandhöhe 0,60- 0,80 m. Schutzdachhöhe 2,50- 5,00m
auf- und abbauen. Gebrauchsüberlassung bis
4 Wochen Grundeinsatzzeit.
Menge: 1,000 lfm

**02.0004 Vorhaltung Schutzdach**
Vorhaltung und Gebrauchsüberlassung des
Schutzdaches und Lastenverteiler, über die
Grundeinsatzzeit hinaus als Vorhaltung je
angefangene Kalenderwoche.
......................Wochen
Menge: 1,000 lfm

**02.0005 Personendurchgang auf Gehwegen**
Zulage zur Pos. Gerüst für Auf- und Abbauen
eines Personendurchganges auf Gehwegen,
durch den Einbau von 1,50 m breiten
Durchgangsrahmen.
Gebrauchsüberlassung bis 4 Wochen
Grundeinsatzzeit.
Menge: 1,000 lfm

**02.0006 Fussgängertunnel als Personendurchgang**
Auf- und Abbauen eines Fussgängertunnels als
Personendurchgang auf Gehwegen zum Schutze
gegen herabfallende Bauteile, Baustoffe und
Flüssigkeiten, einschl. 4 Wochen Grundeinsatzzeit.
Verkleiden der 1,50 m breiten Durchgangsrahmen
mit einer Bretterverschalung. Abdichten mit PVC- Planen
Menge: 1,000 lfm

**02.0007 Vorhaltung Fussgängertunnel**
Gebrauchsüberlassung des Fussgängertunnels,
über die Grundeinsatzzeit hinaus als Vorhaltung
je angefangene Kalenderwoche.
.....................Wochen
Menge: 1,000 lfm

**02.0008 Auslegergerüst mit Konsole 70 cm**
Herstellen einer Gerüstverbreiterung als
Auslegergerüst mit Konsolen 70 cm breit,
nach DIN 4420 und DIN 18451 mit 200 kg/m²
belastbar, nach Herstellerrichtlinien.
Menge: 1,000 lfm

**02.0009 Vorhaltung Konsolen 70 cm**
Gebrauchsüberlassung der Konsolen
70 cm über die Grundeinsatzzeit hinaus,
als Vorhaltung je angefangene Kalenderwoche.
............Wochen
Menge: 1,000 lfm

**02.0010 Gerüstversatz (Vorhängegerüste)**
Auf- und Abbau eines Vorhängegerüstes als
Gerüstversatz in halber Höhe, bzw. 1m
höhenversetzt durch vorgesetzten Gerüstrahmen 70 cm breit. Mit Rohren diagonal
abgestützt und geeigneten Kupplungen nach
DIN 4420 befestigt, einschliesslich zusätzlicher
Gerüstbefestigung mit Gerüstankern und
4 Wochen Grundeinsatzzeit.
Menge: 1,000 lfm

**02.0011 Fassadengerüst Stahl 1,00 m 300 kg**
Erstellen eines Aussengerüstes nach DIN
18452 und DIN 4420, ausgeführt als Stahlrohrgerüst der Gruppe 2, 1,00 m Belagbreite
mit 300 kg/m² belastbar.
Die Gerüste werden nach den Vorschriften
der LBO, der Gerüstordnung, UVV der
Berufsgenossenschaften und Herstellerrichtlinien auf- und abgebaut, einschl. 4 Wochen
Grundeinsatzzeit.
Menge: 1,000 m²

**02.0012 Vorhaltung Fassadengerüst 1,00m**
Gebrauchsüberlassung des Fassadebgerüstes
Stahl 1, 00 m Belagbreite, 300 kg/m², über die
vereinbarte Grundeinsatzzeit hinaus als Vorhaltung
je angefangene Kalenderwoche.
.......................Wochen
Menge: 1,000 m³

**02.0013 Lastenverteiler mit Bohlen auf Dächern**
Schutzabdeckung mit Bohlen auf Dächern
als Lastverteiler um Punktbelastung zu
vermeiden. Vorher Untergrund (Dachfläche)
mit Planen abdecken, zur Vermeidung
von Verschmutzung, einschliesslich
Auf -und Abbau und Transport.
Menge: 1,000 m²

**02.0014 Schutzabdeckung vollflächig auf Dächern**
Schutzabdeckung vollflächig auf Flachdächern,
Ziegeldächern, Vordächern, Glasdächern,
Loggien, Wintergärten, Vorbauten usw. mit
Bohlen oder Brettern zum Schutze vor
herabfallenden Baustoffen und Materialien
sowie vor Verschmutzung und als Lastenverteiler,
um Punktbelastung zu vermeiden. Vorher
Untergrund mit Planen abdecken.
4 Wochen Grundeinsatzzeit.
Menge: 1,000 m²

**02.0015 Vorhaltung Schutzabdeckung**
Vorhaltung und Gebrauchsüberlassung der
Schutzabdeckung auf Dächern, vollflächig
über die vereinbarte Grundeinsatzzeit hinaus
als Vorhaltung je angefangene Kalenderwoche.
.............Wochen
Menge: 1,000 m²

**02.0016 Gerüstbespannung mit Netz**
Gerüstbespannung mit randverstärkten
Polyäthylen- Gerüstschutz- Netzen, alle
50 cm mit Knebelverbindern befestigt, als
Sicht- Wetter- und Staubschutz, als
Absturzsicherung und zum Schutz vor
herabfallenden Gegenständen, geliefert und
nach Herstellervorschrift angebracht einschl.
4 Wochen Grundeinsatzzeit.
Menge: 1,000 m²

**02.0017 Vorhaltung Gerüstbespannung Netz**
Vorhaltung der Gerüstbespannung mit
Gerüstnetzen über die Grundeinsatzzeit
hinaus, je angefangene Kalenderwoche.
...........Wochen
Menge: 1,000 m²

**02.0018 Gerüstbespannung mit Planen**
Gerüstbespannung mit randverstärkten
Polyäthylen- Gerüstschutz- Plane, alle
50 cm mit Knebelverbindern befestigt, als
Sicht- Wetter- und Staubschutz, als
Absturzsicherung und zum Schutz vor
herabfallenden Gegenständen, geliefert und
nach Herstellervorschrift angebracht einschl.
4 Wochen Grundeinsatzzeit.
Menge: 1,000 m²

**02.0019 Vorhaltung Gerüstbespannung Planen**
Vorhaltung der Gerüstbespannung mit
Gerüstplanen über die Grundeinsatzzeit
hinaus, je angefangene Kalenderwoche.
...........Wochen
Menge: 1,000 m²

**02.0020 Zusätzliche Verankerung**
Zusätzliche Verankerung bei höherer statischer
Belastung des Gerüstes durch erhöhte Windlasten,
die bei einer Gerüstbespannung mit Planen oder
Netzen, aber auch bei Belasung durch Material-
Bags oder Körbe auftreten.
Bei leichten Mauerwerks- und Betonuntergründen sind
speziell zugelassene Dübel zu verwenden.
Statische Berechnungen werden in gesonderter
Position abgerechnet.
Belastungsprüfungen und Erstellen von
Prüfprotokollen sind im Preis enthalten.
Menge: 1,000 St

### 03 UNTERGRUNDVORBEREITUNG

**03.0001 Untergrundprüfung**
Untergrundprüfung auf Masstoleranzen,
Vertiefungen und Tragfähigkeit und ggf. bei
Verschmutzung durch Staub und lose Teile zu reinigen.
Betonflächen sind auf Schalölrückstände zu überprüfen.
Menge: 1,000 m²

**03.0002 Abrissproben**
Ansetzen von Abrissproben zur Überprüfung der
Oberflächenfestigkeit des Untergrundes.
In den zu verwenden mineralischen Klebemörtel,
Schichtdicke ca. 4-6 mm, wird ein ca.40x80 cm großes
Armierungsgewebe mittig darin eingebettet.
Der nicht eingebettete Teil des Armierungsgewebes
bleibt zunächst frei hängen.
Nach ca. 1 Woche Standzeit wird dieser Teil des Gewebes
auf einen runden Teil eines Holzstabes aufgewickelt und
mit beiden Händen an dem Stab nach oben abgerissen.
Das entstehende Bruchbild gibt ein zuverlässigen
Aufschluß über den Zustand und Eignung des
Untergrundes. Wird des Gewebe sauber aus dem
Armierungsmörtel herausgerissen und bleibt der Rest
fest mit dem Untergrund verbunden liegt ein
ausreichende Tragfähigkeit vor.
Wenn nicht sicher ist, das z.B. eine Beschichtung nicht
verseifungsstabil ist, sollte die gesamte Probefläche
während der Erhärtung mit Folie abgedeckt werden sodass
möglichst lange Feuchtigkeit in den Untergund einwirken
kann.
Menge: 1,000 St

**03.0003 Ermittlung der Oberflächenzugfestigkeit**
Für die Ermittlung der Haftzugfestigkeit werden
entsprechend der DIN 1055-6 mindestens
5 Prüfstempel je Seite aufgeklebt.
Messergebnisse : Haftzugswerte und
Abrissergebnis sind schriftlich zu dokumentieren.
Menge: 1,000 St

**03.0004 Entgraten und Reinigen von Betonflächen**
Überprüfung von Betonflächen.
Grate sowie Reste der Holzschalung
sauber entfernen und für weitere Gewerke
vorbereiten.
Menge: 1,000 m²

**03.0005 Trockenreinigung durch Abkehren**
Trockenreinigung durch Abkehren der Wandflächen mit
Stahlbesen. Staub durch Absaugen entfernen.
Einheit: m²

**03.0006 Nassreinigung mit Hochdruckreinigung**
Nassreinigung mit Hochdruck.
Vorhandene Wandfläche mit einem Dampfstrahlgerät
gründich reinigen. Je nach Grad der Schädigung
erfolg die Reinigung bei mäßiger Temperatur und
mäßigem Druck. Nicht festhaftenden Farbanstrich
vollständig entfernen. Schmutzwasser und abgelösten
Farbanstrich geht in das Eigentum des AN über und ist
entsprechend den örtlichen Bestimmungen aufzufangen und
fachgerecht zu entsorgen. Evt. vorhandenen
Waschschleier nach dem Trocknen gründlich abkehren.
Menge: 1,000 m²

**03.0007 Abdeckarbeiten**
Bauteile abkleben/ abdecken, mit Folie mind. 60 my
Bauteile wie Türen, Fenster, Dachüberbauten,
Pflasterbeläge usw. mit Folie 60 my. bzw. Abdeckvlies
abdecken/ abkleben.
Stöße wenn notwendig verkleben.
Abdeckung nach Gebrauch wieder entfernen.
Abrechnung nach m²
Einheit: m²

**03.0008 Entfernen von Schalöl**
Evtl. vorhandene Schalölrückstände mit speziellen
Schalölentferner entfernen. Schalölentferner durch
Sprühen oder mit der Bürste auftragen. Hartnäckige
Rückstände mit einer harten Nylonbürste bearbeiten.
Nach ca. 5-10 Minuten Einwirkzeit mit
Heiswasserhochdruckverfahren gründlich abwaschen.
Schmutzwasser und abgelöste Schalöle entsprechend den
örtlichen Bestimmungen auffangen und fachgerecht
entsorgen. Evtl. vorhandenen Waschschleier nach dem
Trocknen gründlich abkehren.
Benetzungsprobe auf der trockenen und gereinigten
Fläche durch aufgesprühtes Wasser durchführen: es darf
keine Wasserabweisung durch Trennmittelrückstände mehr
zu erkennen sein.

Produkt:  z.B. Beeck Schalölentferner
Einheit: m²

**03.0009 Losen Farbanstrich entfernen**
Entfernen von mürben, schlecht haftenden
Altanstrich mit geeigneten Geräten oder Maßnahmen
(z.B. abkratzen, abbeizen, abstrahlen usw.).
Entsorgung entsprechend den gesetzlichen Vorschriften.
Menge: 1,000 m²

**03.0010 Entfernen von nicht tragfähigen organsichen Beschichtungen**
Entfernen von nicht tragfähigen organischen
Beschichtungen mit geeigneten Geräten oder Maßnahmen
(z.B. abkratzen, abbeizen, abstrahlen usw.)
schachbrettartig ca. 70% entfernen. Entsorgung
entsprechend den gesetzlichen Vorschriften.
Menge: 1,000 m²

**03.0011 Entfernen von lose haftenden Altputzflächen kleinflächig**
Entfernen von lose haftenden Altputzflächen
kleinflächig mechanisch mit leichtem Gerät vollständig
bis zum Putzgrund. Der anfallende Schutt ist
aufzunehmen und gemäß den geltenden gesetzlichen
Bestimmungen zu entsorgen.

Mittlere Putzdicke ....  mm

Größe der zu entfernenden Altputzflächen bis zu 1m²

Putzart: Kalk-Zement-bzw.Sandmörtel
Einheit: m²

**03.0012 Entfernen von Altputzflächen**
Entfernen von Altputzflächen mechanisch mit leichtem
Gerät vollständig bis zum Putzgrund.
Der anfallende Schutt ist aufzunehmen und gemäss den
geltenden gesetzlichen Bestimmungen zu entsorgen.

Mittlere Putzdicke ..........  mm
Menge: 1,000 m²

**03.0013 Klinker-Riemchen entfernen**
Entfernen von losen, schlecht haftenden
Klinkern, bzw. Riemchen.
Einschliesslich Mörtelbett oder
Kleberreste.
Menge: 1,000 m²

**03.0014 Entfernen von Faserzementplatten**
Entfernen von Faserzementplatten an der Hausfassade
incl. Unterkonstruktion aus Holzlatten und der darin
verbauten Dämmplatten aus Mineralwolle bzw. Polystyrol
in einer Dämmstoffstärke von ca. .... mm. Der Nachweis
zum  fachgerechten Rückbau und deren Entsorgung der
Materialien gemäß den geltenden gesetzlichen
Bestimmungen ist der Bauleitung und dem Bauherren
unbedingt vorzulegen. Größe der Fassadenplatten ca.
......cm x ......cm
Einheit: m²

**03.0015 Toleranzen ausgleichen**
Untergrundtoleranzen und Fehlstellen von mehr als 10 mm
mit Kalkzementmörtel bzw. im Sockelbereich
mit Zementmörtel ausgleichen. Die evtl. benötigte
Haftspachtelung für glatte Betonflächen ist in dem
Einheitspreis mit einzukalkulieren.

Druckfestigkeitsklasse nach EN 998-1 CS II, III, IV
nach DIN 18550-1 P II, III

Produkte:  maxit ip 14/ 14 L/ 18 E/ 18 ML
  maxit multi Haftspachtel
Einheit: m²

**03.0016 Ausgleichsputz**
Liefern und Auftragen eines Ausgleichsputzes aus
Kalkzementmörtel CS II nach EN 998-1 (P II nach DIN
18550) bzw. im Sockelbereich mit Zementmörtel zur
Egalisation des Untergrundes. Die evtl. benötigte
Haftspachtelung für glatte Betonflächen ist in dem
Einheitspreis mit einzukalkulieren.
Standzeit ca. 1 Tag / mm

Schichtdicke: 10 mm

Druckfestigkeitsklasse nach EN 998-1 CS II, III, IV
nach DIN 18550-1 P II, III

Produkte:  maxit ip 14/ 14 L/ 18 E/ 18 ML
  maxit multi Haftspachtel
Menge: 1,000 m²

**03.0017 Ausgleichsputz Zulage für Mehrverbrauch**
Ausgleichsputz wie vor, jedoch Schichtdicken
über 10 mm las Zulage.
Mehrdicke je mm.

Schichtdicke:...... mm

Druckfestigkeitsklasse nach EN 998-1 CS II, III, IV
nach DIN 18550-1 P II, III

Produkte:  maxit ip 14/ 14 L/ 18 E/ 18 ML
Menge: 1,000 m²

**03.0018 Mauerwerksfehlstellen beseitigen**
Fehlstellen im vorhandenen Mauerwerk mittels
entsprechenden Steinen und Mauermörtel, bzw.
Putzmörtel schliessen.

Größe: ..........x.........x........

Produkte: maxit mur 950 / mur 956
  maxit ip 18 /ip 18 ML
  Mauersteine: ...............
Menge: 1,000 m2

**03.0019 Entfernen von Altputz an Leibungen**
Altputz an den Fensterleibungen abstemmen.
Der anfallende Schutt ist aufzunehmen und gemäss den
geltenden gesetzlichen Bestimmungen zu entsorgen.

mittlere Putzdicke: ...........mm
Menge: 1,000 lfm

**03.0020 Leibungsmauerwerk abstemmen**
Für anschließende Leibungsdämmung. Mittels
Trennschneider o.ä. seitlich eine senkrechte
Schnittkante bis auf die Tiefe des Fensterrahmens
ausbilden für anschließende Aufnahme der
Leibungsdämmung. Der ist Bauschutt fachgerecht den
geltenden gesetzlichen Bestimmungen zu entsorgen.

Breite des Ausbruchs: ca. ......... cm

Tiefe bis Fensterrahmen: ca........ cm
Einheit: lfm

**03.0021 Entfernen von feuchte-und salzbelastete Altputzflächen**
Entfernen von  feuchte-und salzbelastete
Altputzflächen im Sockelbereich mechanisch mit leichtem
Gerät vollständig bis zum Putzgrund. Der anfallende
Schutt ist aufzunehmen und gemäß den geltenden
gesetzlichen Bestimmungen zu entsorgen. Altputzflächen
ca. 1m über Sichtbare Feuchtegrenze entfernen.
Bereich: Sockel
Mittlere Putzdicke........... mm

Putzart: .........................
Einheit: m²

**03.0022 Alte Fensterbänke ausbauen**
Bestehende Fensterbänke ausbauen und
entsorgen.
Menge: 1,000 St

**03.0023 Steinfensterbänke abschneiden**
Steinfensterbänke mittels Trennschneider flächenbündig
mit der Fassade abschneiden. Der anfallende Schutt ist
aufzunehmen und gemäß den geltenden gesetzlichen
Bestimmungen zu entsorgen.

Breite des Fenstersteines ca. ...... mm

Ausladung bis bündig Fassade: ca........ mm
Einheit: lfm

**03.0024 Abtrennen von Rollladenschienen**
Abtrennen der seitlich in die Wandscheibe
einspringenden horizontalen Profile von
Rollladenkasten- Schienen bis Wandebene.
Menge: 1,000 St

**03.0025 Natursteinmauerwerk aus Sandstein im Sockelbereich ausbessern**
Schäden am Sandstein und der  Fugen im Sockelbereich
entfernen und mit Sandsteinreparaturmörtel nahezu
übergangsfrei an dem Bestand anarbeiten.
Das reprofilieren der Oberfläche ist in dieser
Position
mit einzukalkulieren.

Produkte:  Sandsteinreparaturmörtel
  Fugenmörtel
Einheit: m²

**03.0026 Biozidgrund**
Biozidgrund zur Beseitigung von Algen-, Moos- und
Pilzbefall. Liefern und volldeckend auf den gereinigten
Untergrund nach Herstellervorschrift zweimalig
unverdünnt auftragen.

Produkt:  maxit prim 1120 Biozidgrund
Einheit: m²

**03.0027 Verfestigen mit Tiefgrund**
Tiefgrund auf leicht saugenden Untergrund  gleichmäßig
und satt nach Herstellervorschrift auftragen, zur
Untergrundvorbereitung für nachfolgend zu verlegendes
Dämmsystem.

Produkt:  maxit prim 1070Tiefgrund
Einheit: m²

**03.0028 Verfestigen mit Putzfestiger**
Stark saugende und sandelnde Altputz- und
Anstrichflächen mit lösemittelfreier Spezialgrundierung
auf Basis einer copolymeren Feindispersion, zur
Verfestigung von mürben, nicht mehr tragfähigen
mineralischen Putzen sowie kreidenden mineralischen
Altanstrichen neutralisieren und verfestigen.

Auftragsart: vollflächig und satt bis zur vollständigen
Tränkung

Produkt:  maxit prim 1100 Putzfestiger
Einheit: m²

**03.0029 Verfestigen mit Silikatfixativ**
Silkatfixativ liefern und auf stark saugende und
sandelnde Altputz- und mineralische Anstrichflächen mit
lösemittelfreier Spezialgrundierung auf Basis von
Wasserglas, vollflächig und satt bis zur
vollständigen Tränkung aufbringen. Die hohe
Tiefenwirkung und die Verkieselung verbessert deutlich
das Haftverhalten.

Produkt: ____maxit Silikatfixativ prim 3020
Einheit: m²

**03.0030 Entkoppelung von konstruktionsbedingten Rissen**
Im Bereich der Risse aufbringen eines mehrlagigen
Glasvlieses mindestens 20 cm. breit. Darüber ein
Punktverschweißetes Drahtgittergewebe aus Edelstahl
mind. mit ca. 5 mm Abstand zum Untergrund befestigen
( WTA- Merkblatt 2-4 Beurteilung und Instandsetzung
von gerissenen Putzen an Fassaden).

Produkt:  Armanet / Stucanet  o.gl.
  maxit multi 285
Einheit: m

**03.0031 Glasfaserfugenmatte**
Glasfaserfugenmatte, Breite 33 cm mit
Papierrückseite, über Materialwechseln und Fugen mit
Klebe- u. Armierungsmörtel befestigen.

Produkte:
- weber Glasfaserfugenmatte
- Klebe- u. Armierungsmörtel  weber.therm
Einheit: m

### 04 DÄMMPLATTEN Polystyrol verlegen

**04.0001 PS 035 Fassade**
PS 035 Fassade.
Liefern und Anbringen von weißen Polystyrol
Hartschaumplatten im Punkt-Wulst-Verfahren WLG 035
(Bemessungswert der Wärmeleitfähigkeit: 0,035 W/mK)
entsprechend den Qualitätsanforderungen vom Fachverband
für Wärmedämm-Verbundsysteme. Nach EN 13163, B1
schwer entflammbar nach DIN 4102,
Brandschutz im Hochbau. Dämmplatten mit
mineralischem Kleber nach Herstellerrichtlinien auf den
Untergrund kleben. Die Dämmplatten sind in der Fläche
und im Detailbereich z.B. Gebäudekanten, Türleibungen
etc.fugenlos und im Verband zu verlegen, inkl.
Anschrägen an Dach-Wand Anschlüsse.Nicht
zu vermeidende Fugen < 0,5 cm sind mit maxit Füllschaum
auszufüllen, Fugen > 0,5 cm sind mit Dämmstoff gleichen
Materials zu schließen.

Wichtig:
Die Dämmplatten sind vor dem Ansteifen des Klebemörtels
unter Einschwimmen zu verlegen.

Dämmplattendicke: ... mm
Abmessung:  100 x 50 cm

Produkte:  maxit PS 035 Fassade / glatt / speedy
  Polystyrol-Hartschaumplatte, weiß

  maxit multi  285, 290 E, 292, 300
  Klebe- und Armierungsmörtel
  Kalk-Zement gebunden

  maxit multi 288 Füllschaum B1
Einheit: m2

**04.0002 PS 032 Fassade**
PS 032 Fassade.
Liefern und Anbringen von weißen Polystyrol
Hartschaumplatten im Punkt-Wulst-Verfahren WLG 032
(Bemessungswert der Wärmeleitfähigkeit: 0,032 W/mK)
entsprechend den Qualitätsanforderungen vom Fachverband
für Wärmedämm-Verbundsysteme. Nach EN 13163, B1
schwer entflammbar nach DIN 4102,
Brandschutz im Hochbau. Dämmplatten mit
mineralischem Kleber nach Herstellerrichtlinien auf den
Untergrund kleben. Die Dämmplatten sind in der Fläche
und im Detailbereich z.B. Gebäudekanten, Türleibungen
etc.fugenlos und im Verband zu verlegen, inkl.
Anschrägen an Dach-Wand Anschlüsse.Nicht
zu vermeidende Fugen < 0,5 cm sind mit maxit Füllschaum
auszufüllen, Fugen > 0,5 cm sind mit Dämmstoff gleichen
Materials zu schließen.

Wichtig:
Die Dämmplatten sind vor dem Ansteifen des Klebemörtels
unter Einschwimmen zu verlegen.

Dämmplattendicke:  ... mm
Abmessung  :  100 x 50 cm

Produkte:  maxit PS 032 Fassade / glatt / speedy
  Polystyrol-Hartschaumplatte, grau

  maxit multi  285, 290 E, 292, 300
  Klebe- und Armierungsmörtel
  Kalk-Zement gebunden

  maxit multi 288 Füllschaum B1
Einheit: m2

**04.0003 PS 035 Laibung**
PS 035 Laibung
Laibungsdämmung PS 035
bei allen Öffnungen (z.B. Fenster/Türen...).

Laibungstiefe : ___ mm

Dämmstoffdicke Leibung: ___ mm

Durch die Lage der Fenster und Türen innerhalb des
Wandquerschnittes ist darauf zu achten, dass die
Rahmen mind. 30 mm überdämmt werden.

Hinweis: Ausführung mit systemzugehörigen maxit-
Leibungsdämmplatten.
Abmessung : 100 x 50 cm

Produkt : maxit PS 035 Laibung
  Polystyrol-Hartschaumplatte
  maxit multi  285, 290 E, 292, 300
  Klebe- und Armierungsmörtel
  Kalk-Zement gebunden
Einheit: lfm

**04.0004 Zulage für umlaufenden Brandriegel -Schutzzone Raumbrand-**
Zulage für umlaufenden Brandriegel
-Schutzzone Raumbrand- .
Bei Dämmstoffdicken über 100 mm darf die Ausführung von
Mineralwollestürzen oberhalb jeder Öffnung entfallen,
wenn stattdessen mindestens in jedem 2. Geschoss ein
horizontal um das Gebäude umlaufender Brandriegel
angeordnet wird.

Der Brandriegel muss aus einem mindestens 200 mm hohen
und vollflächig angeklebten
Mineralwolle-Lamellenstreifen bestehen (Brandverhalten
Klasse A1 oder A2-s1,d0 nach DIN EN 13501-1),
inclusive geeigneter Dübelung.

Der Dämmstoffstreifen ist so anzuordnen, dass der
Abstand zwischen Unterkante Fenstersturz und Unterkante
Brandriegel maximal 50 cm beträgt.

Kantenbereiche über Öffnungen sind dabei mit
Gewebeeckwinkeln zu verstärken.

Hinweis: Anschlussdetails sind z.B. in der Technischen
Systeminfo Kompendium WDVS und Brandschutz aufgeführt.

Dämmstärke:  ... mm

Produkte:  maxit MW 036 Brandriegel
  Mineralwolle einseitig beschichtet
  Format 20 x120 cm
  maxit multi
  Klebe- und Armierungsmörtel
  Kalk-Zement-gebunden
  maxit Schlag- bzw. Schraubdübel
Einheit: lfm

**04.0005 Zulage für umlaufende Brandriegel -Schutzzone Sockelbrand -**
Zulage für umlaufende Brandriegel
-Schutzzone Sockelbrand-.
Der Brandriegel muss aus einem mindestens 200 mm
hohen und vollflächig angeklebten
Mineralwollelamellenstreifen bestehen (Brandverhalten
Klasse A1 oder A2-s1,d0 nach DIN EN 13501-1),
inclusive geeigneter Dübelung.

Dämmstärke:  ......... mm

Produkte:  maxit MW 036 Brandriegel
  Mineralwolle einseitig beschichtet
  Format 20 x120 cm
  maxit multi
  Klebe- und Armierungsmörtel
  Kalk-Zement-gebunden
  maxit Schlag- bzw. Schraubdübel
Einheit: lfm

**04.0006 Panzereckwinkel -Innenecken für Brandriegel Schutzzone Sockelbrand -**
Panzereckwinkel -Innenecken für Brandriegel
Schutzzone- Sockelbrand.
Eckwinkel mit Kleber-und Armierungsmörtel auf den
Untergrund ansetzen und ausrichten. Anschließend das
Gewebe vollflächig einspachteln.

Produkte:  maxit Panzereckwinkel
  Abmessung 10 x 15 cm
  Flächengewicht 540 g/qm
  Farbe gelb
Einheit: lfm

**04.0007 Zulage Dämmung anarbeiten**
Zulage Dämmung anarbeiten
im Bereich des Dach-Wand-Anschlusses.
Die Wärmedämmung ist bis an
die Unterseite des Dachschalung sauber heranzuführen
und mit einem Fugendichtband schlagregenbeständig
auszubilden.
Einheit: lfm

**04.0008 Zulage Ausklinkungen**
Zulage für das Ausklinken der Dämmplatten beim
Anarbeiten an Fensterrahmen etc,
Breite ca. ... cm / Tiefe ca. ... cm.
Einheit: m

**04.0009 maxit PS Wandschutzsystem**
Maxit PS Wandschutzsystem für mechanisch höher
belastete Bereiche erfüllt das maxit PS
Wandschutzsystem die Anforderungen der
Stossfestigkeitskategorie I > 10 Joules. Prüfzeugnis
vorhanden. Im Bereich des Wandschutzes muss die
darunter liegende Dämmstoffdicke 1 cm dünner gewählt
werden. Die Armierungsschicht kann mit maxit multi 292
oder multi 285 ausgeführt werden in der Stärke von 10
mm, in der im oberen Bereich das Armierungsgewebe
MW 8 x 8 eingelegt wird. Nach ca. 48 Stunden erfolgt
der zweite Armierungsauftrag mit den vorgenannten
Armierungsmörteln in einer Stärke von ca.6 mm und im
oberen Drittel eingelegt das Armierungsgewebe MW 8x8.

Produkte:  maxit multi 285/292
  maxit Armierungsgewebe MW  8x8

  210 g/m²
Einheit: m²

### 05 VERDÜBELUNG

**05.0001 Dübelung PS bis 10m, Windzone 1**
Dübelung PS bis 10m, Windzone 1
Liefern und Montieren von zugelassenen Dübeln für maxit
Wärmedämm-Verbundsysteme auf nicht tragfähig bzw.
unsicher eingestuftem Untergrund gemäß Zulassung des
Systemherstellers.

Vereinfachte Ermittlung der Dübelanzahl für die gesamte
Fassadenfläche gemäß DIN 1055-4 (03/2005) und Vorschlag
des Fachverbandes WDVS für nicht schwingungsanfällige
Gebäude:

Gebäudehöhe (Firsthöhe über Gelände): bis 10 m
Windzone 1
Dämmstoff: maxit PS Fassade

Erforderliche Dübelmenge:  6 Stck/m2

Dübellänge = Dämmstoffdicke + evt. vorh. Putzschicht +
Verankerungstiefe.

Dämmstoffdicke: ___ mm

Untergrund Altbau: ..............................

Produkte:  maxit Schlagdübel speedy M
  maxit Schlagdübel H2 eco
  maxit Schraubdübel STR-U 2G
  maxit STR-Rondelle

  maxit STR-Stopfen

Angebotener Dübeltyp:
............................................
Hinweis: Es dürfen nur systemzugehörige und
bauaufsichtlich zugelassene Dübel eingebaut werden.
Einheit: m2

**05.0002 Dübelung PS bis 10m, Windzone 2**
Dübelung PS bis 10m, Windzone 2
Liefern und Montieren von zugelassenen Dübeln für maxit
Wärmedämm-Verbundsysteme auf nicht tragfähig bzw.
unsicher eingestuftem Untergrund gemäß Zulassung des
Systemherstellers.

Vereinfachte Ermittlung der Dübelanzahl für die gesamte
Fassadenfläche gemäß DIN 1055-4 (03/2005) und Vorschlag
des Fachverbandes WDVS für nicht schwingungsanfällige
Gebäude:

Gebäudehöhe (Firsthöhe über Gelände): bis 10 m
Windzone 2
Dämmstoff: maxit PS Fassade

Erforderliche Dübelmenge: 8 St./m²

Dübellänge = Dämmstoffdicke + evt. vorh. Putzschicht +
Verankerungstiefe.

Dämmstoffdicke: ___ mm

Untergrund Altbau: ..............................

Produkte:  maxit Schlagdübel speedy M
  maxit Schlagdübel H2 eco
  maxit Schraubdübel STR-U 2G
  maxit STR- Rondelle

  maxit STR-Stopfen

Angebotener Dübeltyp:
............................................
Hinweis: Es dürfen nur systemzugehörige und
bauaufsichtlich zugelassene Dübel eingebaut werden.
Einheit: m2

**05.0003 Dübelung PS bis 18m, Windzone 1**
Dübelung PS bis 18m, Windzone 1
Liefern und Montieren von zugelassenen Dübeln für maxit
Wärmedämm-Verbundsysteme auf nicht tragfähig bzw.
unsicher eingestuftem Untergrund gemäß Zulassung des
Systemherstellers.

Vereinfachte Ermittlung der Dübelanzahl für die gesamte
Fassadenfläche gemäß DIN 1055-4 (03/2005) und Vorschlag
des Fachverbandes WDVS für nicht schwingungsanfällige
Gebäude:

Gebäudehöhe (Firsthöhe über Gelände): bis 18 m
Windzone 1
Dämmstoff: maxit PS Fassade

Erforderliche Dübelmenge:  8 St./m²
Dübellänge = Dämmstoffdicke + evt. vorh. Putzschicht +
Verankerungstiefe.

Dämmstoffdicke: ___ mm

Untergrund Altbau: ..............................

Produkte:  maxit Schlagdübel speedy M
  maxit Schlagdübel H2 eco
  maxit Schraubdübel STR-U 2G
  maxit STR- Rondelle

  maxit STR-Stopfen

Angebotener Dübeltyp:
............................................
Hinweis: Es dürfen nur systemzugehörige und
bauaufsichtlich zugelassene Dübel eingebaut werden.
Einheit: m2

**05.0004 Dübelung PS bis 18m, Windzone 2**
Dübelung PS bis 18m, Windzone 2
Liefern und Montieren von zugelassenen Dübeln für maxit
Wärmedämm-Verbundsysteme auf nicht tragfähig bzw.
unsicher eingestuftem Untergrund gemäß Zulassung des
Systemherstellers.

Vereinfachte Ermittlung der Dübelanzahl für die gesamte
Fassadenfläche gemäß DIN 1055-4 (03/2005) und Vorschlag
des Fachverbandes WDVS für nicht schwingungsanfällige
Gebäude:

Gebäudehöhe (Firsthöhe über Gelände): bis 18 m
Windzone 2
Dämmstoff: maxit PS Fassade

Erforderliche Dübelmenge:  8 Stck/m2

Dübellänge = Dämmstoffdicke + evt. vorh. Putzschicht +
Verankerungstiefe.

Dämmstoffdicke: ___ mm

Untergrund Altbau: ..............................

Produkte:  maxit Schlagdübel speedy M

  maxit Schlagdübel H2 eco

  maxit Schraubdübel STR-U 2G
  maxit Versenkteller VT 2G
  maxit STR- Rondelle
  maxit STR-Stopfen

Angebotener Dübeltyp:
............................................
Hinweis: Es dürfen nur systemzugehörige und
bauaufsichtlich zugelassene Dübel eingebaut werden.
Einheit: m2

**05.0005 Dübelung PS bis 25m, Windzone 1**
Dübelung PS bis 25m, Windzone 1
Liefern und Montieren von zugelassenen Dübeln für maxit
Wärmedämm-Verbundsysteme auf nicht tragfähig bzw.
unsicher eingestuftem Untergrund gemäß Zulassung des
Systemherstellers.

Vereinfachte Ermittlung der Dübelanzahl für die gesamte
Fassadenfläche gemäß DIN 1055-4 (03/2005) und Vorschlag
des Fachverbandes WDVS für nicht schwingungsanfällige
Gebäude:

Gebäudehöhe (Firsthöhe über Gelände): bis 25 m
Windzone 1
Dämmstoff: maxit PS Fassade

Erforderliche Dübelmenge:  8 Stck/m2

Dübellänge = Dämmstoffdicke + evt. vorh. Putzschicht +
Verankerungstiefe.

Dämmstoffdicke: ___ mm

Untergrund Altbau: ..............................

Produkte:  maxit Schlagdübel speedy M
  maxit Schlagdübel H2 eco
  maxit Schraubdübel STR-U 2G
  maxit STR-Rondelle

  maxit STR-Stopfen

Angebotener Dübeltyp:
............................................
Hinweis: Es dürfen nur systemzugehörige und
bauaufsichtlich zugelassene Dübel eingebaut werden.
Einheit: m2

**05.0006 Dübelung PS bis 25m, Windzone 2**
Dübelung PS bis 25m, Windzone 2
Liefern und Montieren von zugelassenen Dübeln für maxit
Wärmedämm-Verbundsysteme auf nicht tragfähig bzw.
unsicher eingestuftem Untergrund gemäß Zulassung des
Systemherstellers.

Vereinfachte Ermittlung der Dübelanzahl für die gesamte
Fassadenfläche gemäß DIN 1055-4 (03/2005) und Vorschlag
des Fachverbandes WDVS für nicht schwingungsanfällige
Gebäude:

Gebäudehöhe (Firsthöhe über Gelände): bis 25 m
Windzone 2
Dämmstoff: maxit PS Fassade

Erforderliche Dübelmenge:  10 St./m²

Dübellänge = Dämmstoffdicke + evt. vorh. Putzschicht +
Verankerungstiefe.

Dämmstoffdicke: ___ mm

Untergrund Altbau: ..............................

Produkte:  maxit Schlagdübel speedy M
  maxit Schlagdübel H2 eco
  maxit Schraubdübel STR-U 2G
  maxit STR-Rondelle

  maxit STR-Stopfen

Angebotener Dübeltyp:
............................................
Hinweis: Es dürfen nur systemzugehörige und
bauaufsichtlich zugelassene Dübel eingebaut werden.
Einheit: m2

### 06 ARMIERUNG

**06.0001 Armierungslage Polystyrol Fassade und Sockel, dickschichtig**
Armierungslage Polystyrol Fassade und Sockel
Armierungslage mit mineralischem Armierungsmörtel,
Mörtelgruppe II nach EN 998-1 in einer Gesamtdicke von
7-10 mm dickschichtig herstellen.
In den Armierungsmörtel das systemzugehörige,
alkalibeständige Armierungsgewebe faltenfrei im äußeren
Drittel einlegen und im Stoßbereich mindestens 10 cm
überlappen. Das Armierungsgewebe ist vollflächig zu
überdecken. Eine Mindeststandzeit der Armierungslage
von 7 Tagen ist einzuhalten.

Produkte:  maxit multi  300
  Klebe- und Armierungsmörtel
  Kalk- Zement gebunden
  maxit Armierungsgewebe PS 4 x
  PS 4x 4mm 165 g/m²
Einheit: m2

**06.0002 Armierungslage Polystyrol Fassade und Sockel, mittelschichtig**
Armierungslage Polystyrol Fassade und Sockel
Armierungslage mit mineralischem Armierungsmörtel,
Mörtelgruppe II nach EN 998-1 in einer Gesamtdicke von
5 - 7 mm mittelschichtig herstellen.
In den Armierungsmörtel das systemzugehörige,
alkalibeständige Armierungsgewebe faltenfrei im äußeren
Drittel einlegen und im Stoßbereich mindestens 10 cm
überlappen. Das Armierungsgewebe ist vollflächig zu
überdecken. Eine Mindeststandzeit der Armierungslage
von 7 Tagen ist einzuhalten.

Produkte:  maxit Armierungsgewebe PS 4 x 4 mm,
  165 g/m²
  maxit multi  285, 290 E, 292, 300

  Klebe- und Armierungsmörtel
  Kalk- Zement gebunden
Einheit: m2

**06.0003 Laibung Armierungslage**
Laibung Armierungslage
Ausbildung der Armierungslage im Bereich von
Laibungen, einschließlich Material (Armierungsmörtel +
Gewebe) bei allen Öffnungen (z.B. Fenster/Türen...).

Laibungstiefe: ___ mm
Einheit: lfm

**06.0004 Zulage Deckenflächen**
Zulage zur Vorposition für das Herstellen der
Armierungsschicht auf Deckenflächen.
Einheit: m²

**06.0005 maxit therm 78 System Grundputz für Dickputzdämmsysteme**
Systemgrundputz für Dickputz-Dämmsysteme liefern und
aufbringen. Schichtdicke10-12 mm,
lot- und fluchtrecht verzogen und plan nachgeschabt.

Wichtig: Mindeststandzeit des Grundputzes ca. 21 Tage.

Mörtelgruppe: P II nach DIN 18550 Teil I
CS II nach EN 998-1
Baustoffklasse: A, nicht brennbar

Produkt: maxit therm 78 System Grundputz für Dickputz-
Dämmsysteme
Einheit: m²

**06.0006 Leibungen maxit therm 78 System Grundputz für Dickputz-Dämmsysteme**
Positon wie vor, jedoch auf Leibungsflächen.

Wichtig: Mindeststandzeit des Grundputzes ca. 21 Tage.

Mörtelgruppe: P II nach DIN 18550 Teil I
CS II nach EN 998-1
Baustoffklasse: A nicht brennbar

Leibungstiefe:.......... mm

Produkt: maxit therm 78 System Grundputz für Dickputz-
Dämmsysteme
Einheit: m

### 07 SOCKELDÄMMUNG

**07.0001 Sockel- und Perimeter Dämmplatte WLG 035**
Sockel- und Perimeter Dämmplatte WLG 035
Liefern und Anbringen von Polystyrol Hartschaumplatten
WLG 035 (Bemessungswert 0,035 W/mK
im Perimeterbereich 0,39 W/mK) entsprechend den
Qualitätsanforderungen vom Fachverband für
Wärmedämm-Verbundsysteme. Dämmplatten mit
mineralischem Kleber nach Herstellerrichtlinien auf den
Untergrund kleben.  Klebeflächenanteil mind. 40%. Die
Dämmplatten sind in der Fläche und im Detailbereich
z.B. Gebäudekanten, Türleibungen etc. fugenlos und im
Verband zu verlegen. Nicht zu vermeidende Fugen < 5 mm
sind mit maxit Füllschaum auszufüllen, Fugen > 5 mm
sind mit Dämmstoff gleichen Materials zu schliesen.
Farbe: hellblau

Wichtig:
Die Dämmplatten sind vor dem Ansteifen des
Klebemörtels unter Einschwimmen zu verlegen.

Dämmplattendicke:  ............. mm
Abmessung : 100 x 50 cm

Produkte:  maxit PS 035 Sockel/Perimeter
  maxit multi 285/290 E/292/300
  Klebemörtel
  maxit multi 288 Füllschaum B1

Sockeldetailausführung gemäß WDV-Verbandrichtlinie
"WDV-Systeme im Sockel- und erdberührten Bereich.
Einheit: m²

**07.0002 Sockel- und Perimeter Dämmplatte WLG 032**
Sockel- und Perimeter Dämmplatte WLG 032
Liefern und Anbringen von Polystyrol Hartschaumplatten
WLG 032 (Bemessungswert 0,032 W/mK
im Perimeterbereich 0,36 W/mK) entsprechend den
Qualitätsanforderungen vom Fachverband für
Wärmedämm-Verbundsysteme. Dämmplatten mit
mineralischem Kleber nach Herstellerrichtlinien auf den
Untergrund kleben.  Klebeflächenanteil mind. 40%. Die
Dämmplatten sind in der Fläche und im Detailbereich
z.B. Gebäudekanten, Türleibungen etc. fugenlos und im
Verband zu verlegen. Nicht zu vermeidende Fugen < 5 mm
sind mit maxit Füllschaum auszufüllen, Fugen > 5 mm
sind mit Dämmstoff gleichen Materials zu schliesen.
Farbe: grau

Wichtig:
Die Dämmplatten sind vor dem Ansteifen des
Klebemörtels unter Einschwimmen zu verlegen.

Dämmplattendicke:  ............. mm
Abmessung : 100 x 50 cm

Produkte:  maxit PS 032 Sockel/Perimeter
  maxit multi 285/290 E/292/300
  Klebemörtel
  maxit multi 288 Füllschaum B1

Sockeldetailausführung gemäß WDV-Verbandrichtlinie
"WDV-Systeme im Sockel- und erdberührten Bereich.
Einheit: m²

**07.0003 Zulage Sockeldämmplattenkleber**
Zulage auf bituminöse Untergründe incl. zusätzlicher
mechanischer Befestigung der Dämmplatten, um eine
ausreichend feste Verklebung zu gewährleisten und das
abrutschen der Dämmplatten zu verhindern.
Die Dübelung ist ab ca.15 cm über Geländeverlauf
anzubringen.

Anzahl der Dübel:  2 St. / Platte
Dämmstoffstärke:  ____ mm

Produkt:  maxit Schraubdübel STR-U 2G
  maxit STR-Stopfen
  maxit H2 eco Schlagdübel
  maxit 2K-Bitumen-Klebemasse
  maxit SDS-16
Einheit: m²

**07.0004 Zulage Sockeldämmung -Anarbeiten Perimeterdämmung-**
Die Sockeldämmung der Fassade
(Dämmstoffstärke ........mm) ist im Übergangsbereich
zur bestehenden Perimeterdämmung (Dämmstoffstärke
......mm) sauber anzuarbeiten, sodass ein
flächenbündiger Übergang entsteht. Fugen und
Zwischenräume sind in diesem Bereich mit Brunnenschaum
zu schließen. Das evtl. notwendige nachschneiden der
bestehenden Perimeterdämmung um einen geraden und
waagrechten Verlauf herzustellen ist in dieser Position
mit einzukalkulieren.

Bereich: Sockel Fassade
Einheit: m

**07.0005 Leibungsdämmung Sockelbereich (Fenster und Türen innerhalb Wandquerschnitt)**
Leibungsdämmung bei allen Öffnungen (z.B.
Fenster/Türen...).

Leibungstiefe : .............cm

Durch die Lage der Fenster und Türen innerhalb des
Wandquerschnittes ist darauf zu achten, dass die
Rahmen mind. 30 mm überdämmt werden.
Einheit: lfm

**07.0006 Leibungsdämmung Sockelbereich (Fenster Mauerwerksbündig)**
Leibungsdämmung bei allen Öffnungen (z.B.
Fenster/Türen...).

Leibungstiefe : ca. .............. mm

Die Fenster und Türen werden Mauerwerksbündig
montiert, d.h. die Dämmstoffstärke ist gleichzeitig
die Leibungstiefe. Es ist darauf zu achten, dass die
Rahmen mind. 30 mm überdämmt werden.
Einheit: lfm

**07.0007 Leibungsdämmung Sockelbereich (Vorgesetzt)**
Leibungsdämmung bei allen Öffnungen.

Leibungstiefe : ca....... mm

Die Türen und Fenster sind vor dem Mauerwerk
gesetzt. Es ist darauf zu achten, dass die Rahmen
mind. 30 mm überdämmt werden. Das Ausklinken der
Dämmung für das Überarbeiten der Tür-und Fensterrahmen
ist in dieser Position mit einzukalkulieren.
Einheit: lfm

**07.0008 Zulage Sockeldämmung -Anarbeiten Lichtschacht-**
Zulage für das Anbringen und Anarbeiten der Dämmung im
Bereich des Kellerlichtschachtes. Hierbei ist das
erschwerte Arbeiten durch den beengten Arbeitsbereich
mit einzukalkulieren.

Größe des Lichtschachtes: ......x.......x....... cm.
Einheit: St

**07.0009 Zulage erhöhte Anforderung an die Ebenheit**
Zulage für die Ausführung der Armierungslage
mit einer erhöhten Anforderung an die Ebenheit z.B.
feinkörnige Oberputze Korngröße < 2mm bzw.
Filzputzausführung.
Einheit: m²

**07.0010 Panzerarmierungsgewebe (Sockelbereich)**
Panzerarmierungsgewebe als Zusatzarmierung auf
mechanisch belasteten Flächen. Die einzelnen Bahnen
sind auf Stoss und ohne Überlappung faltenfrei in den
Armierungsmörtel einzubetten. Die Verlegung hat unter
der Armierungslage zu erfolgen.

Mörtelgruppe: P II nach DIN 18550
Druckfestigkeitsklasse: CS III nach EN 998-1
Baustoffklasse: A1, nicht brennbar
Schichtdicke: ca. 4mm

Produkte: maxit Panzerarmierungsgewebe 6 x 6 mm,
  330 g/m²
  maxit multi Armierungsmörtel
Einheit: m²

**07.0011 Mineralische Haftbrücke (Dickputzsystem)**
Mineralische Haftbrücke beim Dickputzsystem auf die
Perimeter-Dämmplatten aufbringen. Sie wird im Bereich
der Sockeldämmplatten aufgetragen und mit einer groben
Zahntraufel in horizontaler Richtung verzogen.
Dicke ca. 5 mm, in den Vertiefungen mind. 2mm.

Produkt:  maxit multi 280 Haftbrücke
Menge: 1,000 m²

**07.0012 Sockelleichtputz Dickputzsystem**
Sockelleichtputz MG P II, CS III auf mineralische
Haftbrücke lot- und fluchtrecht hergestellt als
Unterputz. Auftragstärke ca. 10-12 mm.

Produkt:  maxit ip 14 L Sockelleichtputz
Einheit: m²

**07.0013 Filzputz als Sockelputz**
Nochmalige Spachtelung auf vorbereiteter
Armierungslage. Nach Austrocknung der Armierungslage
die gesamte Sockelfläche mit Filzputz min 2 mm Stärke
überziehen und anstrichbereit abfilzen.

Produkt:  maxit multi 285/292/300
  mineralischer
  Armierungsmörtel
Einheit: m²

**07.0014 Zementgebundene flexible Dichtungsschlämme**
Zementgebundene flexible Dichtungsschlämme
in erdberührten Flächen liefern und anbringen. Für
mineralische Untergründe. Untergrund benetzen.
Zweimaliger Auftrag im Schlämmverfahren nach
Herstellerrichtlinien, Gesamtschichtdicke mindestens 2
mm. Die Dichtungsschlämme ist bis min. 5 cm über
Geländeniveau und mind 10 cm. auf Perimeterdämmplatten
aufzubringen.

Produkt:  maxit AD-1K-Außendicht
  maxit AD-2K-Außendicht
  maxit SDS 16
Einheit: m²

**07.0015 Zementgebundene flexible Dichtungsschlämme als U- Ausführung**
Zementgebundene flexible Dichtungsschlämme als U-
Ausführung bei Sockelausführung auf bestehendes
Pflaster, das nicht entfernt werden kann. Vor dem
Anbringen des Sockeldämmsystemes, ca 15 cm hoch die
Wand mit flexibler Dichtschlämme 2 mm stark abdichten,
dabei leicht aufrauhen. Auf der Pflasterung die
Dichtschlämme in der späteren Gesamtstäke ca. 3 mm
stark auftragen. Nach der Armierungslage die Fläche
mit der flexiblen Dichtschlämme
wannenförmig überarbeiten.
Gesamtschichtdicke mindestens 2 mm.
Die Dichtungsschlämme ist mindestens 15 cm
über Geländeniveau aufzutragen.

Produkt:  maxit AD-1K-Aussendicht
  maxit AD-2K-Außendicht
  maxit SDS 16
Menge: 1,000 m²

**07.0016 Zementgebundene flexible Abdichtungsspachtel filzbar**
Zementgebundene flexible Abdichtungsspachtel in
erdberührten Flächen liefern und anbringen.
Für mineralische Untergründe.
Zweimaliger Auftrag, jeweils volldeckend nach
Herstellerrichtlinien, Gesamtschichtdicke mindestens
2 mm. Die Dichtungsschlämme ist im kompletten
Sockelbereich und mind. 5 cm über
die vorhandene Bauwerksabdichtung zu führen.
Dichtungsschlämme anstrichbereit abfilzen.
Das Grundieren der Armierungslage vor Auftrag der
Abdichtungsspachtel mit maxit prim 1070 Tiefgrund ist
in dieser Position einzukalkulieren.

Höhe des Sockels: .....cm

Produkt:  maxit prim 1070 Tiefgrund
  maxit ip FAF 1-K
Einheit: m²

**07.0017 Noppenbahn und druckverteilende Folie als Schutz-/Dränschicht**
Vlieskaschierte Drän-/Schutzmatte aus
Polystyrol-Regenerat fachgerecht aufbringen
(vlieskaschierte Seite Gebäude abgewandt) und ggfs. mit
filterstabiler Ringdrainage verbinden. Maxit san
Schutz- und Dränagematte eignet sich auch als Drainage
auf Kunststoff-Bitumen- Spachtelmassen für den Lastfall
nichtstauendes Sickerwasser sowie gleichzeitig als
Schutzschicht für die Lastfälle Bodenfeuchte und
drückendes Wasser. Geprüft nach DIN 4095.

Produkt:  maxit san Schutz- und Dränagematte
Einheit: m²

### 08 EINBAUTEILE / DETAILTECHNIK / FENSTERBÄNKE

**08.0001 PVC-Sockelkantenprofil mit Gewebe und Tropfkante**
Liefern und Montieren von Sockelkantenprofilen aus PVC
für die wärmebrückenfreie Ausbildung abgesetzter
Sockelflächen. Profil zwischen Perimeterdämmung und
Wanddämmung einschieben oder zwischen Wanddämmung
und PVC-Sockel-Montagewinkel.
Ausladung 59 mm, mit Gewebe und Tropfkante für
Dämmstoffdicken 60 bis 160 mm.

Produkte:  maxit PVC-Sockelkantenprofil
  mit Gewebe und Tropfkante
  maxit Steckverbinder
  maxit Eckverbinder
Einheit: m

**08.0002 PVC-Sockelabschlussprofil variabel**
Liefern und Montieren von variablen, wärmebrückenfreien
Sockelabschlussprofil. Variabler Einsatz für
Dämmstoffstärken von 60-240 mm.
Sauberer Putzabschluss durch Abzugskante am Kombi-
Abschlussprofil. Das hintere Profile wird waagerecht
und fluchtgerecht mit 3 V2A -Schlagdübel pro lfm zu
befestigen. Hohlstellen an den Befestigungspunkten sind
mit Ausgleichsstücken zu hinterlegen.Die Fuge zwischen
Wand und Profil ist vollständig mit Klebemörtel oder
Fugendichtband zu schliessen um den sogenannten
Kamineffekt zu verhindern.

Dämmstoffstärke:

Produkte:  maxit PVC-Sockelabschlussprofil
  variabel incl. Gewebeleiste mit
  Tropfkante
  maxit V2A- Schlagdübel
  maxit Ausgleichsstücke
  maxit Fugendichtband 15/2-6 für
  Fugenbreiten von 2-6mm
Einheit: m

**08.0003 Gewebeeckwinkel**
Gewebeeckwinkel liefern und einbauen.
Mineralischen Armierungsmörtel entsprechend der
Gewebebreite vollflächig aufziehen. Gewebeeckwinkel
mit Kunststoffeckprofil lot- und fluchtgerecht in den
Armierungsmörtel einarbeiten.

Produkte:  maxit Gewebeeckwinkel
  maxit multi Armierungsmörtel
Einheit: m

**08.0004 Gewebeeckwinkel mit Abzugskante**
Gewebeeckwinkel mit Abzugskante liefern und einbauen.
Mineralischen Armierungsmörtel entsprechend der
Gewebebreite vollflächig aufziehen. Gewebeeckwinkel
mit Kunststoffeckprofil lot- und fluchtgerecht in den
Armierungsmörtel einarbeiten.

Höhe der Abzugskante: 3 / 6 mm

Produkte:  maxit Gewebeeckwinkel mit Abzugskante
  maxit multi Armierungsmörtel
Einheit: m

**08.0005 Rolleckwinkel**
Rolleckwinkel für Kantenausbildung stumpfer oder
spitzer Ecken sowie Rundungen liefern und einbauen.
Mineralischen Armierungsmörtel entsprechend der
Gewebebreite vollflächig aufziehen. Rolleckwinkel
lot- und fluchtgerecht in den Armierungsmörtel
einarbeiten.

Produkte:  maxit Rolleckwinkel/Panzerrolleckwinkel
  maxit multi Armierungsmörtel
Einheit: m

**08.0006 Drahteckwinkel bei Dickputzdämmsystem**
Drahteckwinkel liefern sowie lot- und fluchtrechtes
Anbringen von Drahteckwinkeln an allen Ecken und Kanten
mit mineralischem Kleber auf Unterputzdicke ansetzen.

Produkt:  maxit Drahteckwinkel AP
  maxit multi 285/292
Einheit: m

**08.0007 Gewebeeckpfeile**
Gewebeeckpfeile an allen Ecken von Gebäudeöffnungen
diagonal anbringen.
Grösse 330 x 500 mm, Maschenweite 8 x 8 mm,.

Produkte:  maxit Gewebeeckpfeile
  maxit multi Armierungsmörtel
Einheit: St

**08.0008 Sturzeckwinkel mit Diagonalarmierung**
Sturzeckwinkel mit Diagonalarmierung an allen Ecken von
Gebäudeöffnungen anbringen. Maschenweite 4 x 4 mm.

Produkte:  maxit Gewebe-Sturzeckwinkel,
  Leibungstiefe 100 mm/200 mm
  maxit multi Armierungsmörtel
Einheit: St

**08.0009 Fugendichtband**
Fugendichtband liefern und anbringen. Sämtliche
Anschlüsse an angrenzende Bauteile wie z.B. Fenster,
Türen etc. sind schlagregendicht auszuführen.
Selbstklebendes, vorkomprimiertes Fugendichtband auf
das angrenzende Bauteil aufkleben und anschliessend die
Dämmplatten mit Druck ansetzen. Das Fugendichtband ist
bündig mit der Vorderkante der Dämmplatte
anzuschliessen. Die Armierungs- und Putzschicht ist vom
angrenzenden Bauteil zu trennen. Das Fugendichtband ist
entsprechend der Fugenbreite auszuwählen.

Produkte:  maxit Fugendichtband 15/2-6
  Fugenbreiten von 2-6 mm
  maxit Fugendichtband
  15/3-9 für Fugenbreiten von 3-9m
  maxit Fugendichtband 20/5-12
  Fugenbreiten von 5-12mm
Einheit: m

**08.0010 Rollladenabdeckband**
Rollladenabdeckband liefern und anbringen.
Spezialklebeband für Kunststoff und Aluminiumrollladenkästen für die anschliessende Verklebung von
maxit Dämmplatten.

Produkte:  Rollladenabdeckklebeband,
  Breite 25 cm
Einheit: m

**08.0011 Anschlüsse mit Anputzband**
Abdeckband als Trennlage für Grundputz und
Armierungslagen an Baukörperanschlüssen oder Dach-Wand-
Anschlüssen, u.ä. für saubere Bauteileanschlüsse statt
Kellenschnitt.
Abdeckband bestehend aus einem geschlossenzelligen
Schaumstoffband, Breite 35 mm, Klebstoffstreifen 10 mm.

Hinweis: Die Verwendung des Fugendichtbandes in
der Dämmstoffebene zur Schlagregensicherheit ist
trotzdem erforderlich.

Produkt: maxit Anputzband
Einheit: m

**08.0012 Gewebe-Anputzleisten Teleskop**
Gewebe-Anputzleisten Teleskop Ideal mit Schutzlippe
liefern und einbauen. Selbstklebende Leisten für
Systemanschlüsse an angrenzende Bauteile, wie z.B.
Türen, Fenster, etc., lot- und fluchtgerecht anbringen.
Durch zwei ineinander gesteckte Profile mit Dichtlippen
ist die Gewebeleiste horizontal und vertikal beweglich,
um Ausdehnungen im Anschlussbereich zwischen Putz und
Rahmen ausgleichen zu können. Die Schichtstärke der
Armierungslage ist so zu wählen, dass
die Endbeschichtung mit dem Profil abschliesst.

Empfohlen bei tiefer Leibungsdämmung oder grossen
Dämmstärken (> 100 mm) und mauerwerksbündig
eingebauten Fenstern/Türen bis 10 m².
Die evtl. Vorbehandlung der Fenster-und Türrahmen durch
Reinigung ist mit einzukalkulieren.

Produkt:  maxit Teleskop-Gewebeleiste Ideal Plus
Einheit: m

**08.0013 Gewebe-Anputzleisten Roma**
Gewebe-Anputzleisten Roma für seitliche Anschlüsse an
Vorbaurollladensysteme liefern und einbauen.
Selbstklebende Leisten für Systemanschlüsse seitlich an
Führungsschienen. Die Schichtstärke der Armierungslage
ist so zu wählen, dass einerseits die Revisionsblende
geöffnet werden kann und anderseits die Endbeschichtung
bündig mit dem Bordprofil der Fensterbank abschliesst.
Durch Abreissen der Schutzlasche wird die dehnbare
TPE-Schlaufe freigesetzt. Diese koextrudierte, flexible
TPE-Schlaufe nimmt  Bewegungsunterschiede zwischen
Vorbaurollladen und WDV-System auf. Gesamtbewegungsaufnahme bis 4,5 mm.
Die evtl. Vorbehandlung der Fenster-und Türrahmen durch
Reinigung ist mit einzukalkulieren.

Anwendungsbereich: Mittig im Mauerwerk für
Fenster/Türen bis 10 m², mauerwerksbündig
und vorgesetzte Fenster/Türen bis 2 m².

Produkt:  maxit Gewebeanputzleiste Roma
Einheit: m

**08.0014 Gewebe-Anputzleisten Milano Plus**
Gewebe-Anputzleisten Milano Plus liefern und einbauen.
Die selbstklebende Gewebeanputzleiste maxit Milano Plus
ermöglicht den flexiblen Systemanschluss an
Vorbaurollladen mit Revisionskasten und auf
Bordprofilen der Fensterbank. Ebenso bei
Rahmenkonstruktionen von Rolltoren, langen
Blechverwahrungen etc. Die Gewebeleiste ist mit einer
flexiblen, anextrudierten TPE-Schlaufe ausgestattet,
die durch das Abtrennen der Schutzlasche freigesetzt
wird. Über die
TPE-Schlaufen werden dynamische Bauteilbewegungen
aufgenommen, die durch Verformung und Ausdehnung
entstehen. Gesamtbewegungsaufnahme bis 4,5 mm.
Das Profil ist zusätzlich mit einer weichen
TPE-Schutzlippe ausgestattet, um einen optischen
Übergang an Rahmen- und Vorbaurollladensystemen (auch
horizontal) herstellen zu können. Die Schichtstärke
der Armierungslage ist so zu wählen, dass die
Endbeschichtung mit dem Profil abschliesst.
Die evtl. Vorbehandlung der Fenster-und Türrahmen durch
Reinigung ist mit einzukalkulieren.

Produkt:  maxit Milano Plus Gewebeleiste
Einheit: m

**08.0015 Gewebeleiste NEO plus (W 36+)**
Gewebeleiste W36+ liefern und einbauen.
Die Gewebeleistewird eingesetzt bei
Putzanschlüssen im WDVS, bei denen mit grösseren
Ausgleichsbewegungen gerechnet werden muss und
wenn eine Verklebung auf dem Fensterrahmen nicht
möglich oder nicht gewollt ist.
Das Profil wird trocken, ohne Ansetzmörtel am
Fenster ausgerichtet und mit dem Kunstoffnagel
unter dem Gewebe in der Dämmplatte festgesteckt
(4 Stck./lfm). Das Profil ist mit einem
expandierenden PUR-Band ausgestattet, das durch
Abreissen der Verschlussklappe ausgelöst wird.
Die Gewebeleiste NEO-plus ist auch geeignet für
den nachträglichen Fenstereinbau (Blindstockverfahren).
Dabei kann das Profil vor dem Fenstereinbau fertig
eingeputzt werden.
Einsetzbar bei allen Einbausituationen der Fenster bis
10 m².

Produkt:  maxit Gewebeleiste NEO plus (W 36+)
Einheit: m

**08.0016 Gewebeleiste PUR EX plus (W29+)**
Gewebeleiste PUR EX plus liefern und einbauen.
Die Anputzleiste ist mit Schutzlippe und einem
komprimierten Polyurethanband ausgestattet.
Hierbei handelt es sich um eine entkoppelte Lösung
zwischen Putzsystem und Rahmenkonstruktion.
Einsetzbar bei allen Einbausituationen der Fenster bis
10 m².
Die evtl. Vorbehandlung der Fenster-und Türrahmen durch
Reinigung ist mit einzukalkulieren.

Produkt:  maxit Gewebeleiste PUR EX plus (W29+)
Einheit: m

**08.0017 Abschlussprofil mit Tropfkante im Sturzbereich der Fenster- und Türlaibungen**
Abschlussprofil mit Tropfkante im Sturzbereich der
Fenster- und Türlaibungen
Kunststoffprofil mit integriertem Armierungsgewebe und
Tropfkante liefern und lot- und fluchtgerecht einbauen.

Produkt:  maxit Abschlussprofil mit Tropfkante
Einheit: lfm

**08.0018 Putzabschlussprofil**
Kunststoffprofil mit integriertem Armierungsgewebe als
Putzabschluss liefern und lot- und fluchtgerecht
einbauen.

Für Putzstärken von 3,6,10,15 mm

Produkt:  maxit Putzabschlussprofil
  maxit multi Armierungsmörtel
Einheit: m

**08.0019 Attika Anschlussprofil W55**
Attika Anschlussprofil liefern und einbauen.
Anschlussprofil mit gewebearmierter Folie, die
den dichten Anschluss von WDV System zur
Attika oder dem Dachabschluss gewährleistet.

Produkt:  maxit Attika Anschlussprofil
  maxit multi Armierungsmörtel
Einheit: m

**08.0020 Aufsteckprofil Kunststoff W64**
PVC Aufsteckprofil liefern und einbauen.
Aufsteckprofil für Metallbauteile wie
z. B. Rollladenkastenführungsschienen
für exakte Kanten und sauberen
Putzabschluss, Bewegungsaufnahme im System.
Gezielte Wasserführung.

Produkt: maxit Aufsteckprofil W64
Menge: 1,000 m

**08.0021 Gewebe-Dehnfugenprofil**
Gewebe-Dehnfugenprofil
liefern und lot- und fluchtgerecht anbringen. Das
Profil wird direkt auf die Dämmplatte gespachtelt.

Produkt:  maxit Universal Dehnfugenprofil
  maxit multi Armierungsmörtel
  maxit Armierungsgewebe 8x8,
  210 g/m²
Einheit: lfm

**08.0022 Blechanschlussprofil**
Blechanschlussprofil liefern und einbauen.
Das PVC- Profil wird auf Blechanschlüsse (z.B.
Dachrandabschluss) aufgesteckt, und in Armierungsmörtel
auf den Wärmedämmplatten eingespachtelt. Es ergibt eine
bewegliche und wasserdichte Verbindung zwischen Putz
und Blech. Die Profilstöße sind mit speziellen
Steckverbindern miteinander zu verbinden.

Produkte:  maxit Blechanschlussprofil
  maxit multi Armierungsmörtel
Einheit: lfm

**08.0023 Dachbelüftungsprofil**
Dachbelüftungsprofil liefern und einbauen. Das
Dachbelüftungsprofil aus Alu weiss, wird auf die
Dämmung angebracht sodass es gegen die Dachschalung
stößt zwischen den Dachsparren.
Damit wird eine DIN- gerechte Dachbelüftung erreicht.
Lüftungsquerschnitt: ca. 207 cm²/ lfm.

Produkt:  maxit Dachbelüftungsprofil
  maxit multi Armierungsmörtel
Einheit: m

**08.0024 Putzanschluss an Bogenfenster**
Biegsames Kunststoffprofil mit integriertem
Armierungsgewebe für den Anschluss Putz an
Fensterrahmen bei z.B. Bogenfenstern liefern und
fachgerecht einbauen. Die Fuge zwischen Profil und
Fensterrahmen ist dauerelastisch zu schliessen.

Produkt:  Putzabschlussprofil für
  Rundbögen
  maxit multi Armierungsmörtel
Einheit: m

**08.0025 Spiraldübel**
Spiraldübel liefern und fachgerecht anbringen, zur
Befestigung leichter Anbauteile in verputzten
Wärmedämmverbundsystem. Die Löcher
sollten mit einem 6-er Bohrer vorgebohrt werden. Die
Gewindegänge sind zur Abdichtung mit Acryl zu
beschichten.

Gebrauchslast pro Befestigungspunkt ca. 50N/5kg.

Produkt:  maxit Spiraldübel
Einheit: St

**08.0026 Montagezylinder/quader**
Montageunterlagen aus EPS liefern und einbauen. Sie
eignen sich als Druckunterlage für mittelschwere
Lasten. Für die Verschraubung in den Montagehilfen
eignen sich Holz- oder Blechschrauben sowie
solche mit zylindrischen Gewinde und großer Steigung.

Dämmstoffdicke:........mm

Raumgewicht: 140 kg/m³

Montageelement:  maxit VARIZ 90 mm
  maxit VARIZ 125 mm
  maxit VARIQ 80x80/100x100 mm
  maxit VARIR 140x80/160x100 mm

Gewähltes Element: .................
Einheit: St

**08.0027 Quadroline Montagequader**
Quadroline Montagequader liefern und einbauen.
Montagequader aus fäulnisfreiem und schwer
entflammbarem PU-Hartschaum. Diese eignen sich als
Druck- und Montageunterlage in EPS- und MW-Fassaden.
Fremdmontagen müssen im Mauerwerk verankert werden.
Querschnitt 198 x 198 mm
Raumgewicht 200 kg/m³
Wärmeleitfähigkeit = 0.04 W/mK
Druckfestigkeit 2.3 N/mm² bzw. 23 kg/cm²
Zulässige Druckbeanspruchung 0.7 N/mm² bzw.
7 kg/cm²

Dämmstoffdicke: .........mm

Produkt:  maxit Quadroline Montagequader
  DoPurCol PU-Kleber
Einheit: St

**08.0028 Schwerlastkonsole SLK**
Montageplatten liefern und einbauen. Die
Schwerlastkonsole eignet sich für die
wärmebrückenfrei Montage von schwereren Bauteilen wie
Geländer, Schutzgitter, Markisen, Beleuchtungskörper,
Werbetafeln etc.
Grösse = 250x150 mm,
WLG 040,
Schwerlastkonsole besteht aus Polyurethan-Hartschaum
mit vier eingeschäumten Stahlkonsolen und einer
Aluplatte incl. erforderliches Befestigungsmaterial.
Montageplatten mit bauaufsichtlicher
Zulassung Z-10.9-576

Untergrund .........

Dämmstoffdicke ..............mm

Produkt:  maxit Schwerlastkonsole SLK
Einheit: St

**08.0029 Befestigungselement für Laibungen und Fassade**
Befestigungselement liefern und fachgerecht einbauen.
Das Element besteht aus fäulnisbeständigem
PU-Hartschaumstoff für die direkte Befestigung des
Anbauteils im Tragelement für mittelschwere bis
schwere Befestigungen.

Dämmstoffdicke __________mm

Untergrund:_____________

Produkte:  Iso Corner
  Verankerungsset für
  Montageelemente
Einheit: St

**08.0030 Fensterbankdämmkeil EPS 031**
Versetzen von EPS-Dämmkeilen mit einer werkseitigen
Neigung von 5° zur späteren Aufnahme der Fensterbänke.

Laibungstiefe: ..........cm

Produkt:  maxit Fensterbankkeil
Einheit: lfm

**08.0031 SOL PAD versetzen**
Leibungsdämmung mit geeignetem Werkzeug für die
Aufnahme der SOL-PAD Einschubleisten
Ausklinken /- fräsen und anschliessend die Leisten
vollflächig und satt mit 2-komponentiger Dichtschlämme
nach Herstellervorgabe einkleben. Die SOL-PAD
Einschubleisten sind nach Erstellung der Armierungslage
lt. Herstellervorgabe abzulängen.

Produkt:  maxit SOL-PAD, Fensterbankanputzleiste
  maxit SDS 16, flexible mineralische Dichtschlämme
Einheit: St

**08.0032 Untere Dichtebene**
Abdichten der im Winkel von 5° hergestellten
Brüstungsfläche mit zugelassener
flexibler mineralischer Dichtschlämme in Anlehnung an
die DIN 18195. Es ist darauf zu Achten, dass die SOL-
PAD Einschubleisten und der Anschluss zum Bauelement
dicht ausgeführt werden.

Leibungstiefe:  ...... m

Produkt:  maxit SDS 16, flexible mineralische Dichtsc
Einheit: lfm

**08.0033 Fensterbänke Alu**
Fensterbänke Alu liefern und fachgerecht montieren,
einschl. Antidröhnband und Fensterbankabdichtung.
Die seitlichen Bordprofile werden in separater
Position abgerechnet. Ab einer
Fensterbanklänge von 1,50 m sind
Fensterbankhalter, ab 3,00 m maxit Stossverbinder
erforderlich und in die Einheitspreise einzurechnen.

Ausladung: .......... mm

Produkte:  maxit Alu-Fensterbank:
  _ pulverbeschichtet Farbe Ral
  9016 (verkehrsweiss)
  _ eloxiert (natur EV1)
  _ eloxiert (dunkelbronce)
  _ eloxiert (mittelbronce)
  maxit Antidröhnband
  maxit Montagschrauben
  maxit Fensterbankdichtung
  maxit Fensterbankhalter
Einheit: lfm

**08.0034 Alu-Gleitabschlussprofil**
Alu-Gleitabschlussprofil für maxit Alu-Fensterbänke
liefern und einbauen. Ideal für die Aufnahme
thermischer Längenänderungen.

Ausladung:  .................... mm

Produkte:  maxit Alu-Gleitabschlussprofil:
  _ eloxiert (natur EV1)
  _ eloxiert (dunkelbronce)
  _ eloxiert (mittelbronce)
Einheit: St

**08.0035 Stossverbinder Fensterbank**
Stossverbinder Fensterbank liefern und einbauen.
Stoßverbinder für Fensterbänke mit
Überlängen > 3,00 m.

Ausladung: .................mm

Produkt:  maxit Stossverbinder
Einheit: St

**08.0036 Inneneckverbinder Fensterbank**
Inneneckverbinder liefern und einbauen.

Ausladung: ................. mm

Produkt: maxit Inneneckverbinder
Einheit: St

**08.0037 Außeneckverbinder Fensterbank**
Außeneckverbinder liefern und einbauen.

Ausladung: ................. mm

Produkt: maxit Außeneckverbinder
Einheit: St

### 09 EDELPUTZE / ANSTRICHSYSTEME

**09.0001 Edelputz-Grundierung / Aufbrennsperre**
Edelputz-Grundierung liefern und auf trockenen
Unterputz aufbringen. Die lösungsmittelfreie
Grundierung vollflächig gemäß Herstellerrichtlinie
auftragen.

Produkt:  maxit prim 1050 Edelputz-Grundierung /
  Aufbrennsperre
Einheit: m²

**09.0002 Edelputz-Haftgrundierung**
Edelputz-Haftgrundierung
liefern und auf trockenen Unterputz aufbringen. Die
lösungsmittelfreie Haftgrundierung vollflächig gemäß
Herstellerrichtlinie auftragen.

Produkt:  maxit prim 1060 Edelputz-Haftgrund in weiß
  mit Quarzsand
Einheit: m2

**09.0003 Solarputzgrund**
Solarputzgrund liefern und auf trockenen Unterputz
aufbringen. Die lösungsmittelfreie
Haftgrundierungvollflächig gemäß
Herstellerrichtlinie auftragen.

Produkt:  maxit Solarputzgrund
Einheit: m²

**09.0004 Hydrogrund**
Grundierung zur Hydrophobierung saugfähiger,
mineralischer Untergründe liefern und nach
Herstellervorschrift unverdünnt auftragen.

Produkt:  maxit prim 1110 Hydrogrund
Menge: 1,000 m2

**09.0005 Mosaik-Buntsteingrund**
Mosaik-Buntsteingrund als Haftbrücke für glatte und
unterschiedlich saugende Untergründe mit geeignetem
Werkzeug satt auftragen.

Produkt:  maxit prim 1080 mosaik Buntsteingrund
Menge: 1,000 m2

**09.0006 Leibungen, Grundierung -auf Pos. vor-**
Grundierung liefern und auf trockenen Unterputz
im Bereich der Leibungen aufbringen. Die
lösungsmittelfreie Grundierung vollflächig gemäss
Herstellerrichtlinie auftragen.

Leibungstiefe ... cm.
Einheit: m

**09.0007 Mineralischer Oberputz**
Mineralischer Oberputz auf den vorbereiteten Untergrund
aufziehen und strukturieren. Ausführung in
Scheiben/Kratzputzstruktur

Druckfestigkeitsklasse CS II nach EN 998-1.

Strukturart:  Scheibenputzstruktur

Farbtonzuschlag gemäß separater Position

Korngrösse:  __ mm

Produkt:  maxit star 220
  maxit ip color plus
  maxit ip color 44 K
Einheit: m²

**09.0008 Edelkratzputz maxit ip 52**
Aufbringen und planebenes Verziehen eines
dickschichtigen Edelkratzputzes in Korngrößen von 2,
4, 6, 8 mm auf den hierfür vorbereiteten Untergrund
nach Herstellerrichtlinien. Schichtdicke ca. 15 mm.
Nach ausreichender Erhärtung des Putzes diesen mit
geeignetem Nagel-Kratzbrett vollflächig auf eine
Schichtdicke von ca. 10 mm herunterkratzen und
strukturieren. Aushärtung abwarten bis Kornsprung
möglich. Heruntergekratztes Material geht in das
Eigentum des AN über und wird von ihm der
Vorschriften entsprechend entsorgt.

Druckfestigkeitsklasse CS I nach EN 998-1.
Mörtelgruppe P I nach DIN 18550

Korngröße:  __ mm

Farbtonzuschlag gemäß separater Position

Produkt:  maxit ip 52 Edelkratzputz
Einheit: m²

**09.0009 Edel-Modellierputz**
Modelierputz für freie und gefilzte Strukturen auf
Armierungslage.
Druckfestigkeitsklasse CS II nach EN 998-1.
Mörtelgruppe P II nach DIN 18550

Produkt:  maxit star 260 / 261
Einheit: m²

**09.0010 Silikatputz**
Aufziehen und strukturieren eines weißen Oberputzes
auf Silikatbasis. Ausführung mit
Scheiben-/Kratzputzstruktur (Korngrössen 1,5 / 2 / 3
mm) oder Rillenputzstruktur (Korngrössen 2 bzw. 3 mm).
Werkseitig algizid und fungizid eingestellt.

Strukturart:  Kratzputzstruktur (K)
  Rillenputzstruktur (R)

Korngrösse:  __ mm

Farbtonzuschlag gemäß separater Position

Produkt:  maxit sil A
Einheit: m²

**09.0011 Solarputz**
Aufziehen und strukturieren eines
Solaroberputzes. Das Bindemittel
besteht aus hochwertigem Siliconharz. Die
Microhohlkugeln, die besondere Rezeptur sowie der
dauerhafte ph-Wert > 8,5 bieten einen weitgehenden und
langanhaltenden Schutz gegen das Auftreten von Algen
und Pilze, sowie eine geringere Verschmutzungsneigung
(Selbstreinigung).
Ausführung in Scheiben-/Kratzputzstruktur (Korngrößen
2/3 mm) .

Die Gleichwertigkeit ist unbedingt nachzuweisen!

Strukturart:  Kratzputzstruktur (K)
Korngröße: 2/3 mm

Farbtonzuschlag gemäß separater Position

Produkt:  maxit Solarputz
Einheit: m²

**09.0012 Siliconharzputz**
Siliconharzputz
Aufziehen und strukturieren eines
weißen siliconharzgebundenen Oberputzes. Das
Bindemittel besteht aus hochwertigem Siliconharz.
Ausführung mit Scheiben-/Kratzputzstruktur
Werkseitig algizid und fungizid eingestellt.

Strukturart:  Kratzputzstruktur (K) /

Korngröße:  2/3 mm

Farbtonzuschlag in separater Position.

Produkt:  maxit silco A, weiß
Einheit: m2

**09.0013 Dispersionsputz**
Aufziehen und strukturieren eines weissen Oberputzes
auf Dispersionsbasis. Ausführung mit
Scheiben-/Kratzputzstruktur (Korngrössen 1,5 / 2 / 3
mm) oder Rillenputzstruktur (Korngrössen 2 bzw. 3 mm)
Werkseitig algizid und fungizid eingestellt.

Strukturart:  Kratzputzstruktur (K) /
  Rillenputzstruktur (R)

Korngrösse:  __ mm

Farbtonzuschlag gemäß separater Position

Produkt:  maxit spectra A,
Einheit: m²

**09.0014 Mosaik-Buntsteinputz**
Mosaik-Buntsteinputz nach DIN 18558 mit Waschputz-
Charakter mit Körnung ca. 1,2 mm bzw. ca. 2 mm in
individuellen Farbtönen gemäss maxit Farbkollektion auf
den vorbereiteten Untergrund
aufziehen und gleichmässig strukturieren.
Erforderliche Grundierung in separater Position.

Anwendung:  aussen und innen

Körnung:  __ mm

Farbton Nr............

Produkt:  maxit mosaik Buntsteinputz
Einheit: m²

**09.0015 Leibungen Oberputz**
Liefern und Auftragen von Oberputz wie zuvor
beschrieben im Bereich von Leibungen bei allen
Öffnungen (z.B. Fenster/Türen...).

Leibungstiefe: ___ mm
Einheit: lfm

**09.0016 Filzputz in Leibungen**
Filzputz herstellen in Leibungen von Öffnungen

Produkte:  maxit star 260 / 261
  maxit mutli 300
Einheit: m

**09.0017 Zulage Oberputz auf runde Wände**
Zulage für das Auftragen des Oberputzes auf runde
Wände

Radius Wand:  __ m
Menge: 1,000 m²

**09.0018 Zulage Deckenuntersicht**
Zulage für das Aufbringen des Oberputzes an
Deckenuntersichten zur Pos.................
Einheit: m²

**09.0019 Zulage für das Anlegen von Rund- bzw. Stichbögen**
Zulage zum Oberputz für das Anlegen und Herstellen
von Rundbögen und Stichbögen, einschl. dem Anlegen
von Schablonen.

Laibungstiefe: ______mm
Öffnungsbreite:______mm
Einheit: lfm

**09.0020 Egalisationsanstrich auf mineralischen Oberputz**
Aufbringen eines einmaligen Egalisationsanstriches in
der Farbe des zuvor aufgebrachten mineralischen
Oberputzes zur Herstellung einer schattierungsfreien
Oberfläche. Farbe algizid und fungizid eingestellt.

Mindeststandzeit des Oberputzes je nach Witterung,
.

Farbtonzuschlag in separater Position

Produkt:  __ maxit color Egalisationsfarbe A
  __ maxit Siliconharzfarbe A
  __ maxit Solarfarbe
  __ maxit Silikatfarbe A
Einheit: m²

**09.0021 Farbanstrichsystem auf mineralischen Oberputz**
Aufbringen eines zweimaligen Farbanstriches als Vor-
und Deckanstrich. Farbe algizid und
fungizid eingestellt.

Mindeststandzeit des Edelputzes je
nach Witterung,

Farbtonzuschlag in separater Position

Produkt:  maxit Siliconharzfarbe A
  maxit Solarfarbe
  maxit Silikatfarbe A
  maxit intens Fassadenfarbe A
Einheit: m²

**09.0022 Egalisationsanstrich auf Silikatputz**
Aufbringen eines einmaligen Anstriches in der Farbe
des zuvor aufgebrachten Silikatputzes zur Herstellung
einer schattierungsfreien Oberfläche. Farbe algizid und
fungizid eingestellt.

Mindeststandzeit des Oberputzes je nach Witterung,

Farbtonzuschlag in separater Position.

Produkt:  __ maxit Silikatfarbe A
  __ maxit Siliconharzfarbe A
  __ maxit Solarfarbe
Einheit: m²

**09.0023 Farbanstrichsystem auf Silikatputz**
Aufbringen eines zweimaligen Anstriches als Vor- und
Deckanstrich. Farbe algizid und fungizid eingestellt.

Mindeststandzeit des Edelputzes je nach Witterung,

Farbtonzuschlag in separater Position.

Produkt:  __ maxit Silikatfarbe A
  __ maxit Siliconharzfarbe A
  __ maxit Solarfarbe
Einheit: m²

**09.0024 Egalisationsanstrich auf Siliconharzputz**
Aufbringen eines einmaligen Anstriches in der Farbe
des zuvor aufgebrachten Siliconharzputzes.
Farbe algizid und fungizid eingestellt mit hohem
Bindemittelanteil aus hochwertigem Siliconharz.

Mindeststandzeit des Oberputzes je nach Witterung,

Farbtonzuschlag in separater Position.

Produkt:  __ maxit Siliconharzfarbe A
  __ maxit Solarfarbe
Einheit: m²

**09.0025 Farbanstrichsystem auf Siliconharzputz**
Aufbringen eines zweimaligen Anstriches als Vor- und
Deckanstrich. Farbe algizid und fungizid eingestellt
mit hohem Bindemittelanteil aus hochwertigem
Siliconharz.

Mindeststandzeit des Oberputzes je nach Witterung,

Farbtonzuschlag in separater Position.

Produkt:  maxit Siliconharzfarbe A
  maxit Solarfarbe
Einheit: m²

**09.0026 Egalisationsanstrich auf Dispersionsputz**
Aufbringen eines einmaligen Anstriches in der Farbe
des zuvor aufgebrachten Dispersionsputzes zur
Herstellung einer schattierungsfreien Oberfläche. Farbe
algizid und fungizid eingestellt.

Mindeststandzeit des Oberputzes je nach Witterung,

Farbtonzuschlag in separater Position.

Produkt:  maxit Dispersionsfarbe A
Einheit: m²

**09.0027 Farbanstrichsystem auf Dispersionsputz**
Aufbringen eines zweimaligen Anstriches als Vor- und
Deckanstrich. Farbe algizid und fungizid eingestellt.

Mindeststandzeit des Oberputzes je nach Witterung,

Farbtonzuschlag in separater Position.

Produkt:  maxit Dispersionsfarbe A
  maxit intens
Einheit: m²

**09.0028 Egalisationsanstrich auf Solarputz**
Aufbringen eines einmaligen Anstriches in der Farbe
des zuvor aufgebrachten Solarputzes zur
Herstellung einer schattierungsfreien Oberfläche.
Das Bindemittel besteht aus hochwertigem Siliconharz.
Die Microhohlkugeln, sowie der dauerhafte pH-Wert > 8,5
und die besondere Rezeptur bieten einen weitgehenden
und dauerhaften Schutz gegen das Auftreten von Algen
und Pilze, sowie eine geringere Verschmutzungsneigung
(Selbstreinigung). Farbe algizid und fungizid
eingestellt mit sehr hohem Bindemittelanteil aus
hochwertigem Siliconharz. Die Gleichwertigkeit ist
hierbei unbedingt nachzuweisen!

Mindeststandzeit des Oberputzes je nach Witterung,

Farbtonzuschlag in separater Position.

Produkt:  maxit Solarfarbe
Einheit: m²

**09.0029 Farbanstrichsystem auf Solarputz**
Aufbringen eines zweimaligen Anstriches als Vor- und
Deckanstrich in der Farbe des zuvor aufgebrachten
Solarputzes zur Herstellung einer
schattierungsfreien Oberfläche. Das Bindemittel besteht
aus hochwertigem Siliconharz. Die Microhohlkugeln,
sowie der dauerhafte pH-Wert > 8,5 und die besondere
Rezeptur bieten einen weitgehenden und dauerhaften
Schutz gegen das Auftreten von Algen und Pilze, sowie
eine geringere Verschmutzungsneigung
(Selbstreinigung). Farbe algizid und fungizid
eingestellt mit sehr hohem Bindemittelanteil aus
hochwertigem Siliconharz. Die Gleichwertigkeit ist
hierbei unbedingt nachzuweisen!

Mindeststandzeit des Oberputzes je nach Witterung,

Farbtonzuschlag in separater Position.

Produkt:  maxit Solarfarbe
Einheit: m²

**09.0030 Farbanstrichsystem bei kräftigen Farbtönen**
Aufbringen eines zweimaligen Anstriches auf den zuvor
aufgebrachten Edelputz. Das Bindemittel
besteht aus hochwertigem Reinacrylat. Der dauerhafte
ph-Wert > 8,0 und die besondere Rezeptur bieten einen
weitgehenden und dauerhaften Schutz gegen das Auftreten
von Algen und Pilze. Farbe algizid und fungizid
eingestellt mit hohem Bindemittelanteil aus
hochwertigem Reinacrylat Copolymer.
Die Beschichtung ist verseifungs-und lichtbeständig
und beständig gegen aggressive Industrieabgase.
Durch die spezielle Rezeptierung und den Einsatz von
IR-reflektierenden Pigmenten sind bis zu 25% geringere
Oberflächentemperaturen durch Sonneneinstrahlung
möglich sowie sehr kräftige und leuchtende Farbtöne
mischbar. Einsetzbar für Beschichtungen auf
WDV-Systeme mit einem Hellbezugswert < 20 sowie einen
TSR-Wert  25 (nach vorheriger Freigabe durch maxit).
Alle Farben der maxit-Farbtonkarte weisen einen TSR-
Wert  25
Die Gleichwertigkeit ist hierbei unbedingt ein
nachzuweisen!

Mindeststandzeit des Oberputzes je nach Witterung,

Farbtonzuschlag in separater Position.

Produkt: maxit intens Fassadenfarbe mit IR-Technologie

Farbton:  nach Vorgabe
Einheit: m²

**09.0031 Siliconharzlasur in Bürstentechnik**
Siliconharzlasur für aussen auf Basis hochwertiger
Siliconharze. Die eingefärbte Lasur wird nach Absprache
mit dem AG mit einem Lasurpinsel in wischenden
Bewegungen aufgebracht.
Sollten mehrere Farbtöne zum Erreichen der fertigen
Fläche verwendet werden, ist darauf zu achten, dass
mit dem dunkelsten Farbton begonnen wird.

Farbton:  _________________

Produkt:  maxit classic Siliconharzlasur
Einheit: m²

**09.0032 Siliconharzlasur in Wischtechnik**
Siliconharzlasur für aussen auf Basis hochwertiger
Siliconharze. Die eingefärbte Lasur wird nach Absprache
mit dem AG mit dem Pinsel oder Schwamm aufgebracht. Mit
dem Schwamm wird die Lasur verwaschen bzw.
strukturiert. Sollten mehrere Farbtöne zum Erstellen
der Lasur verwendet werden, ist darauf zu achten, dass
mit dem dunkelsten Farbton begonnen wird.

Farbton:  _________________

Produkt:  maxit classic Siliconharzlasur
Einheit: m²

**09.0033 Farbanstrichsystem auf Filzputz im Sockelbereich**
Aufbringen eines zweimaligen Anstriches als Vor- und
Deckanstrich im Sockelbereich. Mindeststandzeit
Filzputz je nach Witterung beachten.

Farbtonzuschlag in separater Position.

Produkt:  maxit Siliconharzfarbe A
  maxit Solarfarbe
  maxit Dispersionsfarbe A
  maxit intens Fassadenfarbe A mit IR-Technologie
Einheit: m²

**09.0034 Leibungen Anstrich**
Liefern und Auftragen eines Farbanstrichs wie zuvor
beschrieben im Bereich von Leibungen bei allen
Öffnungen (z.B. Fenster/Türen...).

Leibungstiefe: ___ mm

Farbanstrich:  einfach/zweifach
Einheit: lfm

**09.0035 Zulage Faschen**
Putzfaschen vierseitig umlaufend incl. Laibungen mit
mineralischen Dünnschichtputz in Kornstärke überziehen
und anstrichbereit abfilzen, nach Durchtrocknung
zweimalig mit Siliconharzfarbe im gewünschten Farbton
streichen, danach in gewünschter Faschenbreite
anzeichnen abkleben und den Edelputz bis zur Abdeckung
heranführen. Faschenbreite nach Vorgabe.

Ausführung: einseitig........
  zweiseitig......

Produkt: maxit Armierungsmörtel
  maxit Solarfarbe
  maxit intens Fassadenfarbe
  maxit Silkatfarbe A
  maxit Siliconharzfarbe A
  maxit Dispersionsfarbe A
Einheit: lfm

**09.0036 Zulage Putz hell eingefärbt**
Oberputz wie vor beschrieben, jedoch in einem hellen
Farbton nach maxit Farbtonkarte eingefärbt.

Farbgruppe:  I

Farbton:  _________________
Einheit: m²

**09.0037 Zulage Putz mittel eingefärbt**
Oberputz wie vor beschrieben, jedoch in einem
mittelkraeftigen Farbton nach maxit Farbtonkarte
eingefärbt.

Farbgruppe:  II

Farbton:  _________________
Einheit: m²

**09.0038 Zulage Putz kräftig eingefärbt**
Oberputz wie vor beschrieben, jedoch in einem
kräftigen Farbton nach maxit Farbtonkarte
eingefärbt.

Farbgruppe:  III

Farbton:  _________________
Einheit: m²

**09.0039 Zulage Putz sehr kräftig eingefärbt**
Oberputz wie vor beschrieben, jedoch in einem
sehr kräftigen Farbton nach maxit Farbtonkarte
eingefärbt.

Farbgruppe:  IV

Farbton:  _________________
Einheit: m²

**09.0040 Zulage Putz sehr kräftig eingefärbt**
Oberputz wie vor beschrieben, jedoch in einem
sehr kräftigen Farbton nach maxit Farbtonkarte
eingefärbt.

Farbgruppe:  V

Farbton:  _________________
Einheit: m²

**09.0041 Zulage Putz sehr kräftig eingefärbt**
Oberputz wie vor beschrieben, jedoch in einem
sehr kräftigen Farbton nach maxit Farbtonkarte
eingefärbt.

Farbgruppe:  VI

Farbton:  _________________
Einheit: m²

**09.0042 Zulage Farbe hell eingefärbt**
Farbe wie vor beschrieben, jedoch in einem hellen
Farbton nach maxit Farbtonkarte eingefärbt.

Farbgruppe:  I

Farbton:  _________________
Einheit: m²

**09.0043 Zulage Farbe mittel eingefärbt**
Farbe wie vor beschrieben, jedoch in einem
mittelkräftigen Farbton nach maxit Farbtonkarte
eingefärbt.

Farbgruppe:  II

Farbton:  _________________
Einheit: m²

**09.0044 Zulage Farbe kräftig eingefärbt**
Farbe wie vor beschrieben, jedoch in einem kräftigen
Farbton nach maxit Farbtonkarte eingefärbt.

Farbgruppe:  III

Farbton:  _________________
Einheit: m²

**09.0045 Zulage Farbe sehr kräftig eingefärbt**
Farbe wie vor beschrieben, jedoch in einem
sehr kräftigen Farbton nach maxit Farbtonkarte
eingefärbt.

Farbgruppe:  IV
Farbton:  _________________
Einheit: m²

**09.0046 Zulage Farbe sehr kräftig eingefärbt**
Farbe wie vor beschrieben, jedoch in einem
sehr kräftigen Farbton nach maxit Farbtonkarte
eingefärbt.

Farbgruppe:  V
Farbton:  _________________
Einheit: m²

**09.0047 Zulage Farbe sehr kräftig eingefärbt**
Farbe wie vor beschrieben, jedoch in einem
sehr kräftigen Farbton nach maxit Farbtonkarte
eingefärbt.

Farbgruppe:  VI
Farbton:  _________________
Einheit: m²

**09.0048 Gerüstverankerungen schließen**
Gerüstverankerungen schließen
Gemäß den Richtlinien
"Merkblatt Gerüste für Arbeiten an Fassaden
mit WDVSystem" -Stand November 2012-
vorhandene Löcher der Gerüstverankerungen fachgerecht
schließen incl. aller hierfür erforderlichen
Materialien.
Einheit: St.

### 10 RAPPORTARBEITEN

**10.0001 Vorarbeiter Mittellohn**
Rapportleistung für unvorhergesehene Arbeiten. Die
Arbeiten sind nur in Absprache und nach Genehmigung
durch die Bauleitung auszuführen.

Mittellohn Vorarbeiter
Einheit: Std

**10.0002 Facharbeiter Mittellohn**
Rapportleistung für unvorhergesehene Arbeiten. Die
Arbeiten sind nur in Absprache und nach Genehmigung
durch die Bauleitung auszuführen.

Mittellohn Facharbeiter
Einheit: Std

**10.0003 Bauhelfer Mittellohn**
Rapportleistung für unvorhergesehene Arbeiten. Die
Arbeiten sind nur in Absprache und nach Genehmigung
durch die Bauleitung auszuführen.

Mittellohn Bauhelfer
Einheit: Std
